# Perfil macizo de madera tecnológica (WPC) con fibras de madera y polietileno

- Propiedad del archivo: CYPE INGENIEROS, S.A.
- Formato: FIEBDC-3/2002
- Ámbito geográfico: Perú
- Divisa: PEN
- Costes indirectos: 3.00 %
- Gastos generales: 13.00 %
- Beneficio industrial: 6.00 %
- IVA: 18.00 %

## M Firmes y pavimentos urbanos

### MP Pavimentos urbanos

#### MPJ De madera tecnológica

**MPJ020** m Perfil macizo de madera tecnológica (WPC) con fibras de madera y polietileno, de 24x136x2440 mm, dos caras vistas, una con textura de madera y la otra con acanalado fino, con los bordes rectos, fijado a los rastreles con tornillos autoperforantes, de acero al carbono, de 5 mm de diámetro y 63 mm de longitud, con tratamiento anticorrosión, en tarima de madera tecnológica (WPC).
Perfil macizo de madera tecnológica (WPC) con fibras de madera y polietileno, de 24x136x2440 mm, dos caras vistas, una con textura de madera y la otra con acanalado fino, con los bordes rectos, fijado a los rastreles con tornillos autoperforantes, de acero al carbono, de 5 mm de diámetro y 63 mm de longitud, con tratamiento anticorrosión, en tarima de madera tecnológica (WPC).
Incluye: Replanteo, marcado y corte de la parte sobrante del perfil de remate lateral. Fijación del perfil de remate lateral a los rastreles.
Criterio de medición de proyecto: Longitud medida según documentación gráfica de Proyecto. No se ha incrementado el metrado por roturas y recortes, ya que en la descomposición se ha considerado un 5% más de piezas.
Criterio de medición de obra: Se medirá la longitud realmente ejecutada según especificaciones de Proyecto.

| Código | Ud | Descripción | Rendimiento | Precio | Importe |
|---|---|---|---|---|---|
| mt18fmp020f | m | Perfil macizo de madera tecnológica (WPC) con fibras de madera y polietileno, de 24x136x2440 mm, dos caras vistas, una con textura de madera y la otra con acanalado fino, con los bordes rectos, para remate lateral de tarima de madera tecnológica (WPC). (material) | 1.050 | 29.30 | 30.77 |
| mt18acc080a | Ud | Tornillo autoperforante, de acero al carbono, de 5 mm de diámetro y 63 mm de longitud, con tratamiento anticorrosión. (material) | 7.000 | 0.40 | 2.80 |
| mo017 | h | Operario carpintero. (mano de obra) | 0.136 | 21.98 | 2.99 |
| mo058 | h | Oficial carpintero. (mano de obra) | 0.136 | 15.10 | 2.05 |
| % | % | Herramientas | 2 % | 38.61 | 0.77 |
|  |  | Costes directos |  |  | 39.38 |
