# Protector lateral para radiador, de lámina semirrígida de polipropileno, translúcida

- Propiedad del archivo: CYPE Ingenieros S.A.
- Formato: FIEBDC-3/2016
- Programa: Generador de precios de la construcción. CYPE Ingenieros, S.A.
- Fecha: 03/04/2024
- Ámbito geográfico: Perú
- Divisa: PEN
- Costes indirectos: 3 %
- Gastos generales: 13 %
- Beneficio industrial: 6 %
- IVA: 18 %

## S Señalización y amoblamiento

### SD Protecciones

#### SDA Protectores para radiadores

**SDA012** Ud Protector lateral para radiador, de lámina semirrígida de polipropileno, translúcida.
Protector lateral para radiador, de lámina semirrígida de polipropileno, translúcida. Colocación en obra: a presión en el radiador con un perfil autoadhesivo y atornillado a la superficie soporte con un perfil de aluminio.
Incluye: Replanteo. Montaje y fijación.
Criterio de medición de proyecto: Número de unidades previstas, según documentación gráfica de Proyecto.
Criterio de medición de obra: Se medirá el número de unidades realmente colocadas según especificaciones de Proyecto.

| Código | Ud | Descripción | Rendimiento | Precio | Importe |
|---|---|---|---|---|---|
| mt53pdi130a | Ud | Protector lateral para radiador, de lámina semirrígida de polipropileno, translúcida, con un perfil autoadhesivo para colocar a presión en el radiador y un perfil de aluminio para atornillar a la superficie soporte, Euroclase B-s1, d0 de reacción al fuego. (material) | 1 | 161.45 | 161.450 |
| mt26aaa240da | Ud | Tarugo de nylon con tornillo de cabeza avellanada, de acero inoxidable AISI 304, de 6 mm de diámetro y 35 mm de longitud. (material) | 3 | 0.81 | 2.430 |
| mo080 | h | Oficial de montaje. (mano de obra) | 0.123 | 21.72 | 2.672 |
| % | % | Herramientas | 2 % | 166.552 | 3.331 |
|  |  | Costes directos |  |  | 169.883 |

Residuos:
- colocación: mt26aaa240da; factor de residuo 0.0045

## Recursos

**mt26aaa240da** Ud Tarugo de nylon con tornillo de cabeza avellanada
Datos técnicos: Coste energético 0.227 MJ; Emisión de CO2 0.028 kg; Código LER 17 04 05; Masa del elemento 0.004 kg; Volumen 0.000002 m3
Residuos:
- embalaje: re150101 Envases de papel y cartón. (componente de residuo); rendimiento 0.001 kg; Código LER 15 01 01; Masa del elemento 1 kg; Volumen 0.001333 m3
