# Desmontaje de hoja de ventana para techos

- Propiedad del archivo: CYPE INGENIEROS, S.A.
- Formato: FIEBDC-3/2002
- Ámbito geográfico: Perú
- Divisa: PEN
- Costes indirectos: 3.00 %
- Gastos generales: 13.00 %
- Beneficio industrial: 6.00 %
- IVA: 18.00 %

## D Demoliciones

### DL Carpintería, closets, vidrios y protecciones solares

#### DLC Carpintería

**DLC030** Ud Desmontaje de hoja de ventana para techos.
Desmontaje de hoja de ventana situada en techo, de menos de 1 m² de superficie, con medios manuales y recuperación, acopio y montaje del material en el mismo emplazamiento, sin deteriorar los elementos constructivos a los que está sujeta, y carga manual sobre camión o contenedor.
Incluye: Desmontaje del elemento. Clasificación y etiquetado. Acopio de los materiales a reutilizar. Reposición del elemento. Retirada y acopio de los restos de obra. Limpieza de los restos de obra. Carga manual de los restos de obra sobre camión o contenedor.
Criterio de medición de proyecto: Número de unidades previstas, según documentación gráfica de Proyecto.
Criterio de medición de obra: Se medirá el número de unidades realmente desmontadas según especificaciones de Proyecto.

| Código | Ud | Descripción | Rendimiento | Precio | Importe |
|---|---|---|---|---|---|
| mt15sja100 | Ud | Cartucho de fragua de silicona neutra. (material) | 0.200 | 14.76 | 2.95 |
| mo018 | h | Operario carpintero metálico. (mano de obra) | 0.735 | 33.30 | 24.48 |
| mo059 | h | Oficial carpintero metálico. (mano de obra) | 0.367 | 22.87 | 8.39 |
| mo113 | h | Peón de construcción. (mano de obra) | 0.367 | 21.97 | 8.06 |
| % | % | Herramientas | 2 % | 43.88 | 0.88 |
|  |  | Costes directos |  |  | 44.76 |
