# Hoja principal de fachada ETICS, de albañilería de ladrillo o bloque cerámico para revestir

- Propiedad del archivo: CYPE INGENIEROS, S.A.
- Formato: FIEBDC-3/2002
- Ámbito geográfico: Perú
- Divisa: PEN
- Costes indirectos: 3.00 %
- Gastos generales: 13.00 %
- Beneficio industrial: 6.00 %
- IVA: 18.00 %

## F Fachadas y tabiques

### FS Fachadas ETICS

#### FSR Hoja principal de albañilería para revestir

**FSR010** m² Hoja principal de fachada ETICS, de albañilería de ladrillo o bloque cerámico para revestir.
Hoja principal de fachada ETICS, apoyada sobre la losa y enrasada, de 11,5 cm de espesor, de albañilería de bloque cerámico machihembrado, 40x20x11,5 cm, para revestir, con juntas de 10 mm de espesor, recibida con una mezcla en agua de pegamento de cola preparado y hasta un 25% de yeso de calidad B1. Dintel de albañilería para revestir sobre perfil laminado.
Incluye: Definición de los planos de fachada mediante plomos. Replanteo, planta a planta. Marcado en las columnas de los niveles de referencia general de planta y de nivel de pavimento. Asiento de la primera hilada sobre capa de mortero. Colocación y aplomado de miras de referencia. Tendido de hilos entre miras. Colocación de plomos fijos en las aristas. Corte de las piezas. Colocación de las piezas por hiladas a nivel. Realización de todos los trabajos necesarios para la resolución de los huecos. Encuentros de la albañilería con fachadas, columnas y tabiques. Encuentro de la albañilería con la losa superior.
Criterio de medición de proyecto: Superficie medida según documentación gráfica de Proyecto, sin duplicar esquinas ni encuentros, deduciendo los huecos de superficie mayor de 2 m². En los huecos que no se deduzcan, están incluidos los trabajos de realizar la superficie interior del hueco.
Criterio de medición de obra: Se medirá la superficie realmente ejecutada según especificaciones de Proyecto, sin duplicar esquinas ni encuentros, deduciendo los huecos de superficie mayor de 2 m². En los huecos que no se deduzcan, están incluidos los trabajos de realizar la superficie interior del hueco.

| Código | Ud | Descripción | Rendimiento | Precio | Importe |
|---|---|---|---|---|---|
| mt02bcr040b | Ud | Bloque cerámico machihembrado, 40x20x11,5 cm, para revestir, con ensayo de fijaciones mecánicas para fachadas ETICS, densidad 1000 kg/m³. (material) | 13.000 | 2.97 | 38.61 |
| mt08aaa010a | m³ | Agua. (material) | 0.004 | 4.66 | 0.02 |
| mt07ala000ha | kg | Acero laminado A 572 Grado 42, en perfiles laminados en caliente, según ASTM A 572, piezas simples, para aplicaciones estructurales, acabado con imprimación antioxidante. Trabajado y montado en taller, para colocar en obra. (material) | 2.400 | 5.63 | 13.51 |
| mt07ala001j | kg | Pletina de acero laminado A 572 Grado 42, según ASTM A 572, para aplicaciones estructurales. Trabajada y montada en taller, para colocar en obra. (material) | 0.240 | 7.63 | 1.83 |
| op00roz010 |  | Rozadora. | 1.000 | 0.00 | 0.00 |
| op00amo010 |  | Amoladora o radial. | 1.000 | 0.00 | 0.00 |
| mo021 | h | Operario albañil. (mano de obra) | 0.366 | 31.29 | 11.45 |
| mo114 | h | Peón albañil. (mano de obra) | 0.245 | 20.92 | 5.13 |
| % | % | Herramientas | 2 % | 70.55 | 1.41 |
|  |  | Costes directos |  |  | 71.96 |
