# Alisado y nivelado de paramentos exteriores revestidos con baldosas cerámicas

- Propiedad del archivo: CYPE INGENIEROS, S.A.
- Formato: FIEBDC-3/2002
- Ámbito geográfico: Perú
- Divisa: PEN
- Costes indirectos: 3.00 %
- Gastos generales: 13.00 %
- Beneficio industrial: 6.00 %
- IVA: 18.00 %

## R Revestimientos

### RY Preparaciones, protecciones, reparaciones y refuerzos de revestimientos

#### RYP Preparaciones

**RYP043** m² Alisado y nivelado de paramentos exteriores revestidos con baldosas cerámicas.
Alisado y nivelado de paramentos interiores y exteriores revestidos con baldosas cerámicas, con mortero polimérico, compuesto por copolímeros acrílicos en dispersión acuosa, cargas minerales y aditivos específicos, de 5 mm de espesor.
Criterio de valoración económica: El precio no incluye el revestimiento.
Incluye: Protección de los elementos del entorno que puedan verse afectados durante los trabajos. Preparación de la superficie soporte. Preparación del mortero. Aplicación del mortero.
Criterio de medición de proyecto: Superficie medida según documentación gráfica de Proyecto.
Criterio de medición de obra: Se medirá la superficie realmente ejecutada según especificaciones de Proyecto.

| Código | Ud | Descripción | Rendimiento | Precio | Importe |
|---|---|---|---|---|---|
| mt28mic070a | kg | Mortero polimérico, compuesto por copolímeros acrílicos en dispersión acuosa, cargas minerales y aditivos específicos. (material) | 8.500 | 5.69 | 48.37 |
| mo038 | h | Operario pintor. (mano de obra) | 0.272 | 31.29 | 8.51 |
| % | % | Herramientas | 2 % | 56.88 | 1.14 |
|  |  | Costes directos |  |  | 58.02 |
