# Reparación de grieta en revestimiento de yeso, con yeso y malla

- Propiedad del archivo: CYPE INGENIEROS, S.A.
- Formato: FIEBDC-3/2002
- Ámbito geográfico: Perú
- Divisa: PEN
- Costes indirectos: 3.00 %
- Gastos generales: 13.00 %
- Beneficio industrial: 6.00 %
- IVA: 18.00 %

## R Revestimientos

### RY Preparaciones, protecciones, reparaciones y refuerzos de revestimientos

#### RYY Reparaciones

**RYY024** m Reparación de grieta en revestimiento de yeso, con yeso y malla.
Reparación de grieta en revestimiento de yeso sobre el paramento horizontal de hasta 3 m de altura mediante aplicación de una primera capa de guarnecido de yeso B1, colocación de malla de fibra de vidrio tejida, antiálcalis, con el yeso aún fresco, posterior aplicación de una segunda capa de guarnecido con el mismo yeso y acabado final con una capa de enlucido de yeso C6, hasta igualar la superficie reparada con el resto del revestimiento del paño. Incluso picado a mano y retirada del guarnecido en zona agrietada, en un ámbito de 15 cm a cada lado del eje de la lesión, limpieza en seco con cepillo, retirada y carga manual de escombros sobre camión o contenedor. Totalmente terminada y rematada, a falta de pintura (no incluida en este precio).
Incluye: Preparación de la grieta. Amasado del yeso grueso. Extendido de la primera capa de yeso grueso. Colocación de la malla. Extendido de la segunda capa de yeso grueso. Amasado del yeso fino. Extendido de la capa de yeso fino sobre la superficie previamente guarnecida. Retirada de escombros. Carga de escombros sobre camión o contenedor.
Criterio de medición de proyecto: Longitud medida según documentación gráfica de Proyecto.
Criterio de medición de obra: Se medirá la longitud realmente ejecutada según especificaciones de Proyecto.

| Código | Ud | Descripción | Rendimiento | Precio | Importe |
|---|---|---|---|---|---|
| mt09pye010b | m³ | Pasta de yeso de construcción B1. (material) | 0.004 | 449.25 | 1.80 |
| mt28vye020 | m² | Malla de fibra de vidrio tejida, antiálcalis, de 5x5 mm de luz de malla, flexible e imputrescible en el tiempo, de 70 g/m² de masa superficial y 0,40 mm de espesor de hilo, para armar yesos. (material) | 0.347 | 2.66 | 0.92 |
| mt09pye010a | m³ | Pasta de yeso para aplicación en capa fina C6. (material) | 0.001 | 504.31 | 0.50 |
| op00tal020 |  | Taladro con batidora. | 1.000 | 0.00 | 0.00 |
| mo113 | h | Peón de construcción. (mano de obra) | 0.552 | 20.92 | 11.55 |
| mo033 | h | Operario yesero. (mano de obra) | 0.415 | 31.29 | 12.99 |
| mo071 | h | Oficial yesero. (mano de obra) | 0.238 | 21.72 | 5.17 |
| % | % | Herramientas | 2 % | 32.93 | 0.66 |
|  |  | Costes directos |  |  | 33.59 |
