# Sobrecimiento de concreto ciclópeo sobre zapata corrida

- Propiedad del archivo: CYPE INGENIEROS, S.A.
- Formato: FIEBDC-3/2002
- Ámbito geográfico: Perú
- Costes indirectos: 3.00 %
- Gastos generales: 13.00 %
- Beneficio industrial: 6.00 %
- IVA: 18.00 %

## E Estructuras

### EF Albañilería

#### EFA Arranques para muros

**EFA020** m³ Sobrecimiento de concreto ciclópeo sobre zapata corrida, realizada con concreto f'c=140 kg/cm² (14 MPa), no expuesto a ciclos de congelamiento y deshielo, exposición a sulfatos insignificante, sin requerimiento de permeabilidad, no expuesto a cloruros, tamaño máximo del agregado 25 mm, consistencia blanda, preparado en obra y vaciado con medios manuales, (60% de volumen) y piedra grande de tipo canto rodado entre 80 y 150 mm de diámetro (40% de volumen), para el apoyo de muro de albañilería.
Formación de sobrecimiento de concreto ciclópeo sobre zapata corrida, realizada con concreto f'c=140 kg/cm² (14 MPa), no expuesto a ciclos de congelamiento y deshielo, exposición a sulfatos insignificante, sin requerimiento de permeabilidad, no expuesto a cloruros, tamaño máximo del agregado 25 mm, consistencia blanda, preparado en obra y vaciado con medios manuales, (60% de volumen) y piedra grande de tipo canto rodado entre 80 y 150 mm de diámetro (40% de volumen), para el apoyo de muro de albañilería. Incluso parte proporcional de compactación y curado del concreto.
Incluye: Replanteo. Vaciado y compactación del concreto. Vaciado de los bolos en el concreto fresco. Coronación y enrase. Curado del concreto.
Criterio de medición de proyecto: Volumen medido según documentación gráfica de Proyecto.
Criterio de medición de obra: Se medirá el volumen realmente ejecutado según especificaciones de Proyecto.

| Código | Ud | Descripción | Rendimiento | Precio | Importe |
|---|---|---|---|---|---|
| mt08aaa010a | m³ | Agua. (material) | 0.116 | 1.13 | 0.13 |
| mt01arg000b | m³ | Arena cribada. (material) | 0.340 | 10.53 | 3.58 |
| mt01arg001bi | m³ | Agregado grueso homogeneizado, de tamaño máximo 25 mm. (material) | 0.427 | 14.83 | 6.33 |
| mt08cem000b | kg | Cemento gris en sacos. (material) | 210.856 | 0.11 | 23.19 |
| mt01are040 | m³ | Piedra grande de tipo canto rodado de 15 a 30 cm de diámetro. (material) | 0.400 | 16.74 | 6.70 |
| mq06hor010 | h | Mezcladora de concreto. (maquinaria) | 0.452 | 1.29 | 0.58 |
| au00auh040 |  | Vibrador de concreto, eléctrico. | 1.000 | 0.00 | 0.00 |
| mo041 | h | Operario en estructura de concreto. (mano de obra) | 0.435 | 4.60 | 2.00 |
| mo087 | h | Oficial en estructura de concreto. (mano de obra) | 0.435 | 3.76 | 1.64 |
| mo111 | h | Peón de construcción. (mano de obra) | 2.727 | 3.44 | 9.38 |
| mo110 | h | Peón especializado de construcción. (mano de obra) | 1.554 | 3.51 | 5.45 |
| % | % | Costes directos complementarios | 2 % | 58.98 | 1.18 |
|  |  | Costes directos |  |  | 60.16 |
