# Losa compuesta, canto 10 cm

- Propiedad del archivo: CYPE INGENIEROS, S.A.
- Formato: FIEBDC-3/2002
- Ámbito geográfico: Perú
- Costes indirectos: 3.00 %
- Gastos generales: 13.00 %
- Beneficio industrial: 6.00 %
- IVA: 18.00 %

## E Estructuras

### EH Concreto armado

#### EHX Losas con plancha metálica

**EHX011** m² Losa compuesta, canto 10 cm, con plancha colaborante de acero galvanizado de 0,75 mm de espesor, 44 mm de canto y 172 mm de intereje, y concreto armado realizado con concreto f'c=210 kg/cm² (21 MPa), no expuesto a ciclos de congelamiento y deshielo, exposición a sulfatos insignificante, sin requerimiento de permeabilidad, no expuesto a cloruros, tamaño máximo del agregado 12,5 mm, consistencia blanda, preparado en obra, y vertido con medios manuales, volumen total de concreto 0,062 m³/m², acero Grado 60 (fy=4200 kg/cm²), con una cuantía total de 1 kg/m², y malla electrosoldada Q-139 de acero trefilado corrugado ASTM A 82-94.
Formación de losa compuesta, canto 10 cm, con plancha colaborante de acero galvanizado de 0,75 mm de espesor, 44 mm de canto y 172 mm de intereje y concreto armado realizado con concreto f'c=210 kg/cm² (21 MPa), no expuesto a ciclos de congelamiento y deshielo, exposición a sulfatos insignificante, sin requerimiento de permeabilidad, no expuesto a cloruros, tamaño máximo del agregado 12,5 mm, consistencia blanda, preparado en obra, y vertido con medios manuales, volumen total de concreto 0,062 m³/m²; acero Grado 60 (fy=4200 kg/cm²), con una cuantía total de 1 kg/m²; y malla electrosoldada Q-139 de acero trefilado corrugado ASTM A 82-94. Incluso parte proporcional de remates perimetrales y de voladizos, realizados a base de piezas angulares de plancha de acero galvanizado; formación de huecos y refuerzos adicionales; fijaciones de las planchas, conectores de acero galvanizado, de 5 cm de altura y remates, y apuntalamiento en las zonas donde sea necesario según datos del fabricante. Todo ello apoyado sobre estructura metálica no incluida en este precio.
Incluye: Replanteo. Montaje de las planchas. Apuntalamiento, si fuera necesario. Fijación de las planchas y resolución de los apoyos. Fijación de los conectores a las chapas. Colocación de armaduras con separadores homologados. Vertido y compactación del concreto. Regleado y nivelación de la superficie de acabado. Curado del concreto. Reparación de defectos superficiales.
Criterio de medición de proyecto: Superficie medida en verdadera magnitud, según documentación gráfica de Proyecto, deduciendo los huecos de superficie mayor de 6 m².
Criterio de medición de obra: Se medirá, en verdadera magnitud, la superficie realmente ejecutada según especificaciones de Proyecto, deduciendo los huecos de superficie mayor de 6 m².

| Código | Ud | Descripción | Rendimiento | Precio | Importe |
|---|---|---|---|---|---|
| mt07pcl010acc | m² | Perfil de plancha de acero galvanizado de 0,75 mm de espesor, 44 mm de canto y 172 mm de intereje, 7 a 8 kg/m² y un momento de inercia de 30 a 40 cm4. Incluso tornillos autotaladrantes rosca-metal para fijación de las planchas. (material) | 1.050 | 29.23 | 30.69 |
| mt07aco020k | Ud | Separador homologado para losas con plancha metálica. (material) | 3.000 | 0.08 | 0.24 |
| mt07aco060a | kg | Acero en varillas corrugadas, Grado 60 (fy=4200 kg/cm²), elaborado en taller y colocado en obra, diámetros varios, según NTP 339.186 y ASTM A 706. (material) | 1.000 | 0.97 | 0.97 |
| mt07ame090bba | m² | Malla electrosoldada Q-139 cocada 100x100 mm, con alambres longitudinales de 4,2 mm de diámetro y alambres transversales de 4,2 mm de diámetro, de acero trefilado corrugado ASTM A 82-94, según ASTM A 185-94. (material) | 1.150 | 2.07 | 2.38 |
| mt08aaa010a | m³ | Agua. (material) | 0.015 | 0.87 | 0.01 |
| mt01arg000 | t | Arena cribada para concretos preparados en obra. (material) | 0.050 | 7.18 | 0.36 |
| mt01arg001c | t | Agregado grueso homogeneizado, de tamaño máximo 12,5 mm, para concretos preparados en obra. (material) | 0.054 | 14.41 | 0.78 |
| mt08cem000 | kg | Cemento en sacos, para concreto preparado en obra. (material) | 18.228 | 0.11 | 2.01 |
| mt07cem010a | Ud | Conector en "L", de acero galvanizado, de 5 cm de altura, para fijar a estructura de acero mediante clavado. (material) | 10.000 | 0.99 | 9.90 |
| mt07cem020 | Ud | Clavos de acero galvanizado, para aplicación con pistola. (material) | 20.000 | 0.20 | 4.00 |
| mt07cem030 | Ud | Cartucho de pólvora para fijación por disparo con clavadora. (material) | 20.000 | 0.13 | 2.60 |
| op00ciz020 |  | Cizalla para acero en varillas corrugadas. | 1.000 | 0.00 | 0.00 |
| op00ata010 |  | Atadora de ferralla. | 1.000 | 0.00 | 0.00 |
| op00lla010 |  | Llave de impacto. | 1.000 | 0.00 | 0.00 |
| au00auh040 |  | Vibrador de concreto, eléctrico. | 1.000 | 0.00 | 0.00 |
| mo041 | h | Maestro de obra. (mano de obra) | 0.829 | 4.60 | 3.81 |
| mo087 | h | Albañil. (mano de obra) | 0.590 | 3.76 | 2.22 |
| mo111 | h | Peón de construcción. (mano de obra) | 0.111 | 3.44 | 0.38 |
| mo110 | h | Peón especializado de construcción. (mano de obra) | 0.117 | 3.51 | 0.41 |
| % | % | Costes directos complementarios | 2 % | 60.76 | 1.22 |
|  |  | Costes directos |  |  | 61.98 |
