# Pasarela peatonal en voladizo de protección perimetral de techo

- Propiedad del archivo: CYPE INGENIEROS, S.A.
- Formato: FIEBDC-3/2002
- Ámbito geográfico: Perú
- Divisa: PEN
- Costes indirectos: 3.00 %
- Gastos generales: 13.00 %
- Beneficio industrial: 6.00 %
- IVA: 18.00 %

## Y Seguridad y salud

### YC Sistemas de protección colectiva

#### YCN Pasarelas en techos inclinados

**YCN010** m Pasarela peatonal en voladizo de protección perimetral de techo.
Protección perimetral de techo mediante pasarela peatonal en voladizo, de 0,60 m de anchura útil, formada por: plataforma de plancha perforada de acero galvanizado con perforaciones redondas paralelas de diámetro 8 mm, amortizable en 20 usos, anclada sobre soportes retráctiles metálicos empotrados en el frente de losa de la planta de techo cada 2 m, permitiendo extraer de cada uno de ellos un perfil portante para su apoyo y el de los guardacuerpos; travesaño principal de tubo de acero de 25 mm de diámetro y 2500 mm de longitud, amortizable en 150 usos; travesaño intermedio de tubo de acero de 25 mm de diámetro y 2500 mm de longitud, amortizable en 150 usos; zócalo metálico de 3 m de longitud, que tenga el borde superior al menos 15 cm por encima de la superficie de trabajo, amortizable en 150 usos y guardacuerpos telescópicos de seguridad fabricados en acero de primera calidad pintado al horno en epoxi-poliéster, de 35x35 mm y 1500 mm de longitud, separados entre sí una distancia máxima de 2 m y fijados individualmente a cada soporte retráctil, amortizables en 20 usos. Incluso piezas especiales de principio y final de tramo y anillas para la fijación de la plataforma a los soportes.
Criterio de medición de proyecto: Longitud medida según Estudio o Estudio Básico de Seguridad y Salud.
Criterio de medición de obra: Se medirá la longitud realmente montada según especificaciones de Estudio o Estudio Básico de Seguridad y Salud.

| Código | Ud | Descripción | Rendimiento | Precio | Importe |
|---|---|---|---|---|---|
| mt50spb035 | Ud | Soporte retráctil metálico de 110 cm de empotramiento y 70 cm de vuelo, para instalación de plataformas suspendidas de nivel variable. (material) | 0.650 | 362.38 | 235.55 |
| mt26aha010a | m² | Plancha perforada de acero galvanizado, con perforaciones redondas paralelas de diámetro 8 mm. Paneles de 2000x1000x1,5 mm. (material) | 0.030 | 74.27 | 2.23 |
| mt50spb030g | Ud | Guardacuerpos telescópico de seguridad fabricado en acero de primera calidad pintado al horno en epoxi-poliéster, de 35x35 mm y 1500 mm de longitud, con apriete arriba. (material) | 0.035 | 74.58 | 2.61 |
| mt50spb050a | Ud | Travesaño para guardacuerpos matrizada, de tubo de acero pintado al horno en epoxi-poliéster, de 25 mm de diámetro y 2500 mm de longitud. (material) | 0.005 | 21.35 | 0.11 |
| mt50spb070 | Ud | Contrazócalo metálico de 3 m de longitud y 150 mm de altura, pintado al horno en epoxi-poliéster. (material) | 0.002 | 74.48 | 0.15 |
| mo119 | h | Oficial 1ª Seguridad y Salud. (mano de obra) | 0.678 | 31.29 | 21.21 |
| mo120 | h | Peón Seguridad y Salud. (mano de obra) | 0.678 | 20.92 | 14.18 |
| % | % | Herramientas | 2 % | 276.04 | 5.52 |
|  |  | Costes directos |  |  | 281.56 |
