# Juego biosaludable, tipo timón

- Propiedad del archivo: CYPE Ingenieros S.A.
- Formato: FIEBDC-3/2016
- Programa: Generador de precios de la construcción. CYPE Ingenieros, S.A.
- Fecha: 03/04/2024
- Ámbito geográfico: Perú
- Divisa: PEN
- Costes indirectos: 3 %
- Gastos generales: 13 %
- Beneficio industrial: 6 %
- IVA: 18 %

## T Amoblamiento urbano

### TB Áreas de juegos biosaludables

#### TBB Para personas de la tercera edad

**TBB010** Ud Juego biosaludable, tipo timón.
Juego biosaludable, tipo timón, para dos usuarios, de tubo de acero galvanizado pintado al horno, de 93x115x190 cm. Colocación en obra: con tarugos químicos, sobre una base de concreto.
Incluye: Replanteo. Excavación. Vaciado de la base de apoyo. Fijación del juego biosaludable.
Criterio de medición de proyecto: Número de unidades previstas, según documentación gráfica de Proyecto.
Criterio de medición de obra: Se medirá el número de unidades realmente ejecutadas según especificaciones de Proyecto.

| Código | Ud | Descripción | Rendimiento | Precio | Importe |
|---|---|---|---|---|---|
| mt10hmf055akc | m³ | Concreto simple f'c=210 kg/cm² (21 MPa), no expuesto a ciclos de congelamiento y deshielo, exposición a sulfatos insignificante, sin requerimiento de permeabilidad, no expuesto a cloruros, tamaño máximo del agregado 19 mm, consistencia plástica, premezclado en planta, según el Reglamento Nacional de Edificaciones NTE E.060. (material) | 0.113 | 232.76 | 26.302 |
| mt50spl105b | Ud | Fijación compuesta por tarugo químico, arandela y tornillo de acero. (material) | 4 | 17.65 | 70.600 |
| mt52jbs010h | Ud | Juego biosaludable, tipo timón, para dos usuarios, formado por poste de tubo de acero galvanizado pintado al horno, dos ruedas de acero galvanizado con empuñaduras de material plástico, placa base con cuatro puntos de anclaje, tapa antivandálica para la protección de los anclajes, tornillos de acero galvanizado y tuercas autoblocantes, de 93x115x190 cm, con zona de seguridad de 9 m²; para la realización de ejercicios de mejora de la coordinación y fortalecimiento de la musculatura de las extremidades superiores y la mejora de la flexibilidad de las articulaciones de los hombros por parte de la tercera edad. (material) | 1 | 2870.07 | 2870.070 |
| mo041 | h | Operario de construcción de obra civil. (mano de obra) | 2.307 | 31.29 | 72.186 |
| mo087 | h | Oficial de construcción de obra civil. (mano de obra) | 2.307 | 21.72 | 50.108 |
| % | % | Herramientas | 2 % | 3089.266 | 61.785 |
|  |  | Costes directos |  |  | 3151.051 |

Residuos:
- colocación: mt10hmf055akc; factor de residuo 0.0016

## Recursos

**mt10hmf055akc** m³ Concreto simple f'c=210 kg/cm² (21 MPa)
Datos técnicos: Coste energético 1840.000 MJ; Emisión de CO2 230.000 kg; Código LER 17 01 01; Masa del elemento 2300 kg; Volumen 1.533333 m3

**mt52jbs010h** Ud Juego biosaludable
Datos técnicos: Coste energético 1251.422 MJ; Emisión de CO2 106.956 kg
Residuos:
- embalaje: re150101 Envases de papel y cartón. (componente de residuo); rendimiento 1.461 kg; Código LER 15 01 01; Masa del elemento 1 kg; Volumen 0.001333 m3
