# Falso piso de concreto

- Propiedad del archivo: CYPE INGENIEROS, S.A.
- Formato: FIEBDC-3/2002
- Ámbito geográfico: Perú
- Divisa: PEN
- Costes indirectos: 3.00 %
- Gastos generales: 13.00 %
- Beneficio industrial: 6.00 %
- IVA: 18.00 %

## A Acondicionamiento del terreno

### AN Nivelación

#### ANS Falsos pisos

**ANS010** m² Falso piso de concreto.
Falso piso de concreto con adición de fibras de 10 cm de espesor, realizado con concreto f'c=175 kg/cm² (17 MPa), no expuesto a ciclos de congelamiento y deshielo, exposición a sulfatos insignificante, sin requerimiento de permeabilidad, no expuesto a cloruros, tamaño máximo del agregado 19 mm, consistencia blanda, preparado en obra y vaciado con medios manuales con un contenido de fibras sin función estructural, fibras de vidrio resistentes a los álcalis (AR) de 2 kg/m³, extendido y vibrado manual mediante regla vibrante, sin tratamiento de su superficie; con juntas de retracción de 5 mm de espesor, mediante corte con disco de diamante. Incluso panel de poliestireno expandido de 3 cm de espesor, para la ejecución de juntas de expansión.
Criterio de valoración económica: El precio no incluye la base del falso piso.
Incluye: Preparación de la superficie de apoyo del concreto. Replanteo de las juntas de construcción y de dilatación. Tendido de niveles mediante toques, maestras de concreto o reglas. Riego de la superficie base. Formación de juntas de construcción y de juntas perimetrales de dilatación. Conexionado, anclaje y emboquillado de las redes de instalaciones proyectadas. Preparación del concreto. Vaciado, extendido y vibrado del concreto. Curado del concreto. Replanteo de las juntas de retracción. Corte del concreto. Limpieza final de las juntas de retracción.
Criterio de medición de proyecto: Superficie medida según documentación gráfica de Proyecto.
Criterio de medición de obra: Se medirá la superficie realmente ejecutada según especificaciones de Proyecto, sin deducir la superficie ocupada por las columnas situados dentro de su perímetro.

| Código | Ud | Descripción | Rendimiento | Precio | Importe |
|---|---|---|---|---|---|
| mt08fic020b | kg | Fibras de vidrio resistentes a los álcalis (AR), con un contenido mínimo de zirconio del 17,1%, de 13 mm de longitud y 13,5 micras de diámetro, con 100 filamentos por hebra unidos entre sí mediante adhesivo, límite elástico 74000 N/mm², resistencia a tracción 1620 MPa, para prevenir fisuras por retracción en elementos de concreto. (material) | 0.200 | 27.17 | 5.43 |
| mt08aaa010a | m³ | Agua. (material) | 0.019 | 4.66 | 0.09 |
| mt01arg000b | m³ | Arena cribada. (material) | 0.051 | 42.52 | 2.17 |
| mt01arg001bi | m³ | Agregado grueso homogeneizado, de tamaño máximo 19 mm. (material) | 0.064 | 61.09 | 3.91 |
| mt08cem000b | kg | Cemento gris en sacos. (material) | 37.619 | 0.46 | 17.30 |
| mt16pea020c | m² | Panel rígido de poliestireno expandido, mecanizado lateral recto, de 30 mm de espesor, resistencia térmica 0,8 m²K/W, conductividad térmica 0,036 W/(mK), para junta de expansión. (material) | 0.050 | 10.21 | 0.51 |
| mq06vib020 | h | Regla vibrante de 3 m. (maquinaria) | 0.084 | 15.76 | 1.32 |
| mq06cor020 | h | Equipo para corte de juntas en falsos pisos de concreto. (maquinaria) | 0.082 | 32.07 | 2.63 |
| mq06hor010 | h | Mezcladora de concreto eléctrica con una capacidad de amasado de 160 l. (maquinaria) | 0.063 | 10.40 | 0.66 |
| mo113 | h | Peón de construcción. (mano de obra) | 0.210 | 20.92 | 4.39 |
| mo112 | h | Peón especializado de construcción. (mano de obra) | 0.243 | 21.26 | 5.17 |
| mo020 | h | Operario de construcción. (mano de obra) | 0.074 | 31.29 | 2.32 |
| mo077 | h | Oficial de construcción. (mano de obra) | 0.037 | 21.72 | 0.80 |
| % | % | Herramientas | 2 % | 46.70 | 0.93 |
|  |  | Costes directos |  |  | 47.63 |
