# Falso piso ventilado de concreto armado de 20+4 cm de canto

- Propiedad del archivo: CYPE INGENIEROS, S.A.
- Formato: FIEBDC-3/2002
- Ámbito geográfico: Perú
- Costes indirectos: 3.00 %
- Gastos generales: 13.00 %
- Beneficio industrial: 6.00 %
- IVA: 18.00 %

## A Acondicionamiento del terreno

### AN Nivelación

#### ANS Falsos pisos

**ANS021** m² Falso piso ventilado de concreto armado de 20+4 cm de canto, sobre encofrado perdido de módulos de polipropileno reciclado Módulo Soliglú "DALIFORMA", realizado con concreto f'c=210 kg/cm² (21 MPa), no expuesto a ciclos de congelamiento y deshielo, exposición a sulfatos insignificante, sin requerimiento de permeabilidad, no expuesto a cloruros, tamaño máximo del agregado 12,5 mm, consistencia blanda, preparado en obra, y vaciado con medios manuales, y malla electrosoldada QE-79 de acero trefilado corrugado ASTM A 82-94 sobre separadores homologados, en capa de compresión de 4 cm de espesor.
Formación de falso piso ventilado de concreto armado de 20+4 cm de canto, sobre encofrado perdido de módulos de polipropileno reciclado compuesto por piezas Módulo Soliglú "DALIFORMA", realizado con concreto f'c=210 kg/cm² (21 MPa), no expuesto a ciclos de congelamiento y deshielo, exposición a sulfatos insignificante, sin requerimiento de permeabilidad, no expuesto a cloruros, tamaño máximo del agregado 12,5 mm, consistencia blanda, preparado en obra, y vaciado con medios manuales, y malla electrosoldada QE-79 cocada 300x300 mm de acero trefilado corrugado ASTM A 82-94 como armadura de reparto, colocada sobre separadores homologados en capa de compresión de 4 cm de espesor; apoyado todo ello sobre base de concreto pobre (no incluida en este precio). Incluso cortes de piezas, realización de orificios para el paso de tubos de ventilación, canalizaciones y tuberías de las instalaciones, colocación de un panel de poliestireno expandido de 2 cm de espesor para la ejecución de juntas de expansión y emboquillado o conexión de los elementos exteriores (marcos de cajas de registro, sumideros, botes sifónicos, etc.) de las redes de instalaciones ejecutadas bajo el falso piso.
Incluye: Replanteo de las piezas. Colocación y montaje de las piezas. Realización de los orificios de paso. Colocación de los elementos para paso de instalaciones. Colocación de la malla electrosoldada. Vaciado y compactación del concreto. Regleado y nivelación de la capa de compresión. Curado del concreto.
Criterio de medición de proyecto: Superficie medida según documentación gráfica de Proyecto.
Criterio de medición de obra: Se medirá la superficie realmente ejecutada según especificaciones de Proyecto, sin deducir la superficie ocupada por las columnas situados dentro de su perímetro.

| Código | Ud | Descripción | Rendimiento | Precio | Importe |
|---|---|---|---|---|---|
| mt07cid010gj | m² | Encofrado perdido de módulos de polipropileno reciclado, modelo Módulo Soliglú "DALIFORMA", de 50x50x20 cm, para falsos pisos y losas sanitarias ventiladas. (material) | 1.050 | 10.19 | 10.70 |
| mt07ame090dmg | m² | Malla electrosoldada QE-79 cocada 300x300 mm, con alambres longitudinales de 5 mm de diámetro y alambres transversales de 5,0 mm de diámetro, de acero trefilado corrugado ASTM A 82-94, según ASTM A 185. (material) | 1.100 | 1.03 | 1.13 |
| mt08aaa010a | m³ | Agua. (material) | 0.015 | 1.54 | 0.02 |
| mt01arg000b | m³ | Arena cribada. (material) | 0.037 | 12.58 | 0.47 |
| mt01arg001bd | m³ | Agregado grueso homogeneizado, de tamaño máximo 12,5 mm. (material) | 0.046 | 17.12 | 0.79 |
| mt08cem000b | kg | Cemento gris en sacos. (material) | 32.606 | 0.15 | 4.89 |
| mt07aco020g | Ud | Separador homologado para viguetas "in situ" en losas nervadas. (material) | 3.000 | 0.06 | 0.18 |
| mt16pea020b | m² | Panel rígido de poliestireno expandido, mecanizado lateral recto, de 20 mm de espesor, resistencia térmica 0,55 m²K/W, conductividad térmica 0,036 W/(mK), para junta de expansión. (material) | 0.050 | 1.68 | 0.08 |
| mq06hor010 | h | Mezcladora de concreto. (maquinaria) | 0.046 | 1.72 | 0.08 |
| op00sie010 |  | Sierra de calar. | 1.000 | 0.00 | 0.00 |
| op00amo010 |  | Amoladora o radial. | 1.000 | 0.00 | 0.00 |
| au00auh040 |  | Vibrador de concreto, eléctrico. | 1.000 | 0.00 | 0.00 |
| mo019 | h | Operario de construcción. (mano de obra) | 0.102 | 4.38 | 0.45 |
| mo075 | h | Oficial de construcción. (mano de obra) | 0.095 | 3.58 | 0.34 |
| mo111 | h | Peón de construcción. (mano de obra) | 0.198 | 3.44 | 0.68 |
| mo110 | h | Peón especializado de construcción. (mano de obra) | 0.101 | 3.51 | 0.35 |
| % | % | Costes directos complementarios | 2 % | 20.16 | 0.40 |
|  |  | Costes directos |  |  | 20.56 |
