# Desmontaje con recuperación del material de puerta de garaje enrollable de 5 a 7 m² de superficie, con medios manuales

- Propiedad del archivo: CYPE INGENIEROS, S.A.
- Formato: FIEBDC-3/2002
- Ámbito geográfico: Perú
- Costes indirectos: 3.00 %
- Gastos generales: 13.00 %
- Beneficio industrial: 6.00 %
- IVA: 18.00 %

## D Demoliciones

### DF Fachadas

#### DFD Defensas de exteriores

**DFD050** Ud Desmontaje con recuperación del material de puerta de garaje enrollable de 5 a 7 m² de superficie, con medios manuales.
Desmontaje de puerta de garaje enrollable de 5 a 7 m² de superficie, mecanismos y accesorios, con medios manuales y recuperación del material para su posterior ubicación en otro emplazamiento, siendo el orden de ejecución del proceso inverso al de su instalación, sin deteriorar los elementos constructivos a los que está sujeta. Incluso parte proporcional de limpieza, acopio, remoción y carga manual del material desmontado y de los restos de obra producidos durante los trabajos, sobre camión o contenedor.
Incluye: Desmontaje de los elementos. Acopio de los materiales a reutilizar. Retirada y acopio de escombros. Limpieza de los restos de obra. Carga del material desmontado y los restos de obra sobre camión o contenedor.
Criterio de medición de proyecto: Número de unidades previstas, según documentación gráfica de Proyecto.
Criterio de medición de obra: Se medirá el número de unidades realmente desmontadas según especificaciones de Proyecto.

| Código | Ud | Descripción | Rendimiento | Precio | Importe |
|---|---|---|---|---|---|
| mo017 | h | Operario carpintero metálico. (mano de obra) | 0.577 | 4.45 | 2.57 |
| mo057 | h | Oficial carpintero metálico. (mano de obra) | 0.577 | 3.59 | 2.07 |
| mo111 | h | Peón de construcción. (mano de obra) | 0.321 | 3.44 | 1.10 |
| % | % | Costes directos complementarios | 2 % | 5.74 | 0.11 |
|  |  | Costes directos |  |  | 5.85 |
