# Demolición de revestimiento de frente de losa de piedra artificial, con medios manuales, y carga manual de escombros sobre camión o contenedor

- Propiedad del archivo: CYPE INGENIEROS, S.A.
- Formato: FIEBDC-3/2002
- Ámbito geográfico: Perú
- Costes indirectos: 3.00 %
- Gastos generales: 13.00 %
- Beneficio industrial: 6.00 %
- IVA: 18.00 %

## D Demoliciones

### DF Fachadas

#### DFR Detalles de fachada

**DFR050** m Demolición de revestimiento de frente de losa de piedra artificial, con medios manuales, y carga manual de escombros sobre camión o contenedor.
Demolición de revestimiento de frente de losa formado por piezas de piedra artificial, con medios manuales, sin deteriorar los elementos constructivos contiguos. Incluso parte proporcional de limpieza, acopio, remoción y carga manual de escombros sobre camión o contenedor.
Incluye: Demolición de los elementos. Retirada y acopio de escombros. Limpieza de los restos de obra. Carga de escombros sobre camión o contenedor.
Criterio de medición de proyecto: Longitud medida según documentación gráfica de Proyecto.
Criterio de medición de obra: Se medirá la longitud realmente demolida según especificaciones de Proyecto.

| Código | Ud | Descripción | Rendimiento | Precio | Importe |
|---|---|---|---|---|---|
| mo019 | h | Operario de construcción. (mano de obra) | 0.192 | 4.38 | 0.84 |
| mo111 | h | Peón de construcción. (mano de obra) | 0.192 | 3.44 | 0.66 |
| % | % | Costes directos complementarios | 2 % | 1.50 | 0.03 |
|  |  | Costes directos |  |  | 1.53 |
