# Levantado con recuperación del material de alféizar y picado del material adhesivo adherido a su superficie, con medios manuales, y carga manual de escombros sobre camión o contenedor

- Propiedad del archivo: CYPE INGENIEROS, S.A.
- Formato: FIEBDC-3/2002
- Ámbito geográfico: Perú
- Costes indirectos: 3.00 %
- Gastos generales: 13.00 %
- Beneficio industrial: 6.00 %
- IVA: 18.00 %

## D Demoliciones

### DF Fachadas

#### DFR Detalles de fachada

**DFR100** m Levantado con recuperación del material de alféizar y picado del material adhesivo adherido a su superficie, con medios manuales, y carga manual de escombros sobre camión o contenedor.
Levantado de alféizar situado entre las jambas del hueco cubriendo los alféizares y picado del material adhesivo adherido a su superficie, con medios manuales y recuperación del material para su posterior reutilización, sin deteriorar los elementos constructivos contiguos. Incluso parte proporcional de limpieza, acopio, remoción y carga manual de escombros sobre camión o contenedor.
Incluye: Levantado manual de los elementos. Limpieza del reverso de las piezas del alféizar. Acopio de los materiales a reutilizar. Retirada y acopio de escombros. Limpieza de los restos de obra. Carga de escombros sobre camión o contenedor.
Criterio de medición de proyecto: Longitud medida según documentación gráfica de Proyecto.
Criterio de medición de obra: Se medirá la longitud realmente demolida según especificaciones de Proyecto.

| Código | Ud | Descripción | Rendimiento | Precio | Importe |
|---|---|---|---|---|---|
| mq06hor010 | h | Mezcladora de concreto. (maquinaria) | 0.015 | 1.72 | 0.03 |
| mo019 | h | Operario de construcción. (mano de obra) | 0.200 | 4.38 | 0.88 |
| mo111 | h | Peón de construcción. (mano de obra) | 0.200 | 3.44 | 0.69 |
| % | % | Costes directos complementarios | 2 % | 1.60 | 0.03 |
|  |  | Costes directos |  |  | 1.63 |
