# Levantado con recuperación del material de alféizar de piedra natural y picado del material adhesivo adherido a su superficie

- Propiedad del archivo: CYPE INGENIEROS, S.A.
- Formato: FIEBDC-3/2002
- Ámbito geográfico: Perú
- Costes indirectos: 3.00 %
- Gastos generales: 13.00 %
- Beneficio industrial: 6.00 %
- IVA: 18.00 %

## D Demoliciones

### DF Fachadas

#### DFR Detalles de fachada

**DFR100** m Levantado con recuperación del material de alféizar de piedra natural y picado del material adhesivo adherido a su superficie, con medios manuales, posterior reposición y carga manual de escombros sobre camión o contenedor.
Levantado de alféizar de piedra natural situado entre las jambas del hueco cubriendo los alféizares y picado del material adhesivo adherido a su superficie, con medios manuales y recuperación, acopio y colocación del material en el mismo emplazamiento, sin deteriorar los elementos constructivos contiguos. Incluso parte proporcional de limpieza, acopio, remoción y carga manual de escombros sobre camión o contenedor.
Incluye: Levantado manual de los elementos. Limpieza del reverso de las piezas del alféizar. Acopio de los materiales a reutilizar. Reposición del alféizar. Retirada y acopio de escombros. Limpieza de los restos de obra. Carga de escombros sobre camión o contenedor.
Criterio de medición de proyecto: Longitud medida según documentación gráfica de Proyecto.
Criterio de medición de obra: Se medirá la longitud realmente demolida según especificaciones de Proyecto.

| Código | Ud | Descripción | Rendimiento | Precio | Importe |
|---|---|---|---|---|---|
| mt08aaa010a | m³ | Agua. (material) | 0.006 | 1.54 | 0.01 |
| mt01arg005a | t | Arena de cantera, para mortero preparado en obra. (material) | 0.008 | 18.46 | 0.15 |
| mt08cem000b | kg | Cemento gris en sacos. (material) | 1.900 | 0.15 | 0.29 |
| mt08adt010 | kg | Aditivo hidrófugo para impermeabilización de morteros u concretos. (material) | 0.038 | 1.23 | 0.05 |
| mt09lec010b | m³ | Lechada de cemento blanco BL 22,5 X. (material) | 0.001 | 160.98 | 0.16 |
| mt09mcr220 | kg | Mortero de rejuntado para revestimientos, interiores o exteriores, de piedra natural, pulida o para pulir, compuesto de cemento, agregados a base de polvo de mármol, pigmentos resistentes a los álcalis y aditivos especiales. (material) | 0.015 | 1.85 | 0.03 |
| mq06hor010 | h | Mezcladora de concreto. (maquinaria) | 0.015 | 1.72 | 0.03 |
| mo019 | h | Operario de construcción. (mano de obra) | 0.466 | 4.38 | 2.04 |
| mo111 | h | Peón de construcción. (mano de obra) | 0.254 | 3.44 | 0.87 |
| % | % | Costes directos complementarios | 2 % | 3.63 | 0.07 |
|  |  | Costes directos |  |  | 3.70 |
