# Desmontaje de vidrio laminar de seguridad de 10+10 mm de espesor, fijado sobre carpintería, con medios manuales, y carga manual del material desmontado sobre camión o contenedor

- Propiedad del archivo: CYPE INGENIEROS, S.A.
- Formato: FIEBDC-3/2002
- Ámbito geográfico: Perú
- Costes indirectos: 3.00 %
- Gastos generales: 13.00 %
- Beneficio industrial: 6.00 %
- IVA: 18.00 %

## D Demoliciones

### DF Fachadas

#### DFV Vidrios

**DFV050** m² Desmontaje de vidrio laminar de seguridad de 10+10 mm de espesor, fijado sobre carpintería, con medios manuales, y carga manual del material desmontado sobre camión o contenedor.
Desmontaje con medios manuales de vidrio laminar de seguridad compuesto por dos lunas de 10 mm de espesor unidas mediante una lámina de butiral de polivinilo, fijado sobre carpintería, acuñado mediante calzos de apoyo perimetrales y laterales, y sellado con silicona, sin deteriorar la carpintería a la que se sujeta. Incluso parte proporcional de limpieza de silicona en la carpintería, acopio, retirada y carga manual del material desmontado sobre camión o contenedor.
Incluye: Desmontaje de los elementos. Retirada y acopio del material desmontado. Limpieza de los restos de obra. Carga del material desmontado sobre camión o contenedor.
Criterio de medición de proyecto: Superficie medida según documentación gráfica de Proyecto.
Criterio de medición de obra: Se medirá la superficie realmente desmontada según especificaciones de Proyecto.

| Código | Ud | Descripción | Rendimiento | Precio | Importe |
|---|---|---|---|---|---|
| mo054 | h | Operario cristalero. (mano de obra) | 0.589 | 4.73 | 2.79 |
| mo108 | h | Oficial cristalero. (mano de obra) | 0.589 | 3.87 | 2.28 |
| % | % | Costes directos complementarios | 2 % | 5.07 | 0.10 |
|  |  | Costes directos |  |  | 5.17 |
