# Levantado de carpintería de madera de puerta acorazada de acceso

- Propiedad del archivo: CYPE INGENIEROS, S.A.
- Formato: FIEBDC-3/2002
- Ámbito geográfico: Perú
- Costes indirectos: 3.00 %
- Gastos generales: 13.00 %
- Beneficio industrial: 6.00 %
- IVA: 18.00 %

## D Demoliciones

### DP Tabiques y revestimientos de planchas

#### DPE Puerta de acceso

**DPE010** m² Levantado de carpintería de madera de puerta acorazada de acceso, marcos, tapacantos, hoja y herrería de colgar, de cierre y de seguridad, con medios manuales, y carga manual de escombros sobre camión o contenedor.
Levantado de carpintería de madera de puerta acorazada de acceso, marcos, tapacantos, hoja y herrería de colgar, de cierre y de seguridad, con medios manuales, sin deteriorar el paramento al que está sujeta. Incluso parte proporcional de limpieza, acopio, remoción y carga manual de escombros sobre camión o contenedor.
Incluye: Desmontaje de los elementos. Retirada y acopio del material desmontado. Limpieza de los restos de obra. Carga del material desmontado y los restos de obra sobre camión o contenedor.
Criterio de medición de proyecto: Superficie medida según documentación gráfica de Proyecto.
Criterio de medición de obra: Se medirá la superficie realmente desmontada según especificaciones de Proyecto.

| Código | Ud | Descripción | Rendimiento | Precio | Importe |
|---|---|---|---|---|---|
| mo111 | h | Peón de construcción. (mano de obra) | 0.420 | 3.44 | 1.44 |
| mo110 | h | Peón especializado de construcción. (mano de obra) | 0.420 | 3.51 | 1.47 |
| % | % | Costes directos complementarios | 2 % | 2.91 | 0.06 |
|  |  | Costes directos |  |  | 2.97 |
