# Desmontaje con recuperación del material de hoja de puerta acorazada de acceso de carpintería de madera, con medios manuales

- Propiedad del archivo: CYPE INGENIEROS, S.A.
- Formato: FIEBDC-3/2002
- Ámbito geográfico: Perú
- Costes indirectos: 3.00 %
- Gastos generales: 13.00 %
- Beneficio industrial: 6.00 %
- IVA: 18.00 %

## D Demoliciones

### DP Tabiques y revestimientos de planchas

#### DPE Puerta de acceso

**DPE020** Ud Desmontaje con recuperación del material de hoja de puerta acorazada de acceso de carpintería de madera, con medios manuales.
Desmontaje de hoja de puerta acorazada de acceso de carpintería de madera, con medios manuales y recuperación del material para su posterior ubicación en otro emplazamiento. Incluso parte proporcional de limpieza, acopio, remoción y carga manual del material desmontado y de los restos de obra producidos durante los trabajos, sobre camión o contenedor.
Incluye: Desmontaje de los elementos. Acopio de los materiales a reutilizar. Limpieza de los restos de obra. Carga del material desmontado sobre camión o contenedor.
Criterio de medición de proyecto: Número de unidades previstas, según documentación gráfica de Proyecto.
Criterio de medición de obra: Se medirá el número de unidades realmente desmontadas según especificaciones de Proyecto.

| Código | Ud | Descripción | Rendimiento | Precio | Importe |
|---|---|---|---|---|---|
| mo016 | h | Operario carpintero. (mano de obra) | 0.243 | 4.46 | 1.08 |
| mo056 | h | Oficial carpintero. (mano de obra) | 0.243 | 3.61 | 0.88 |
| % | % | Costes directos complementarios | 2 % | 1.96 | 0.04 |
|  |  | Costes directos |  |  | 2.00 |
