# Demolición de tabique interior de albañilería revestida

- Propiedad del archivo: CYPE INGENIEROS, S.A.
- Formato: FIEBDC-3/2002
- Ámbito geográfico: Perú
- Divisa: PEN
- Costes indirectos: 3.00 %
- Gastos generales: 13.00 %
- Beneficio industrial: 6.00 %
- IVA: 18.00 %

## D Demoliciones

### DP Tabiques

#### DPT Tabiquería de albañilería

**DPT020** m² Demolición de tabique interior de albañilería revestida, formada por bloque de concreto de 10 cm de espesor, con martillo neumático, sin afectar a la estabilidad de los elementos constructivos contiguos, dejando adarajas para facilitar posteriormente la traba con la nueva albañilería, y carga manual sobre camión o contenedor.
Demolición de tabique interior de albañilería revestida, formada por bloque de concreto de 10 cm de espesor, con martillo neumático, sin afectar a la estabilidad de los elementos constructivos contiguos, dejando adarajas para facilitar posteriormente la traba con la nueva albañilería, y carga manual sobre camión o contenedor.
Incluye: Demolición de la albañilería y sus revestimientos. Fragmentación de los escombros en piezas manejables. Retirada y acopio de escombros. Limpieza de los restos de obra. Carga manual de escombros sobre camión o contenedor.
Criterio de medición de proyecto: Superficie medida según documentación gráfica de Proyecto.
Criterio de medición de obra: Se medirá la superficie realmente demolida según especificaciones de Proyecto.
Criterio de valoración económica: El precio incluye el desmontaje previo de las hojas de la carpintería.

| Código | Ud | Descripción | Rendimiento | Precio | Importe |
|---|---|---|---|---|---|
| mq05mai030 | h | Martillo neumático. (maquinaria) | 0.113 | 11.26 | 1.27 |
| mq05pdm110 | h | Compresor portátil diesel media presión 10 m³/min. (maquinaria) | 0.113 | 19.11 | 2.16 |
| mo112 | h | Peón especializado de construcción. (mano de obra) | 0.175 | 14.67 | 2.57 |
| mo113 | h | Peón de construcción. (mano de obra) | 0.186 | 14.43 | 2.68 |
| % | % | Herramientas | 2 % | 8.68 | 0.17 |
|  |  | Costes directos |  |  | 8.85 |
