# Desmontaje de claraboya prefabricada practicable

- Propiedad del archivo: CYPE INGENIEROS, S.A.
- Formato: FIEBDC-3/2002
- Ámbito geográfico: Perú
- Divisa: PEN
- Costes indirectos: 3.00 %
- Gastos generales: 13.00 %
- Beneficio industrial: 6.00 %
- IVA: 18.00 %

## D Demoliciones

### DQ Techos

#### DQL Tragaluces

**DQL010** Ud Desmontaje de claraboya prefabricada practicable, de 0,5 a 1,0 m² de superficie, con medios manuales, sin afectar a la estabilidad de los elementos constructivos contiguos, y carga manual sobre camión o contenedor.
Desmontaje de claraboya prefabricada practicable, de 0,5 a 1,0 m² de superficie, con medios manuales, sin afectar a la estabilidad de los elementos constructivos contiguos, y carga manual sobre camión o contenedor.
Incluye: Desmontaje del elemento. Retirada y acopio del material desmontado. Limpieza de los restos de obra. Carga manual del material desmontado y restos de obra sobre camión o contenedor.
Criterio de medición de proyecto: Número de unidades previstas, según documentación gráfica de Proyecto.
Criterio de medición de obra: Se medirá el número de unidades realmente desmontadas según especificaciones de Proyecto.

| Código | Ud | Descripción | Rendimiento | Precio | Importe |
|---|---|---|---|---|---|
| mo020 | h | Operario de construcción. (mano de obra) | 0.868 | 21.66 | 18.80 |
| mo113 | h | Peón de construcción. (mano de obra) | 0.868 | 14.43 | 12.53 |
| % | % | Herramientas | 2 % | 31.33 | 0.63 |
|  |  | Costes directos |  |  | 31.96 |
