# Desmontaje de estructura metálica y placas translúcidas de tragaluz a dos aguas de menos de 3 m de luz máxima

- Propiedad del archivo: CYPE INGENIEROS, S.A.
- Formato: FIEBDC-3/2002
- Ámbito geográfico: Perú
- Divisa: PEN
- Costes indirectos: 3.00 %
- Gastos generales: 13.00 %
- Beneficio industrial: 6.00 %
- IVA: 18.00 %

## D Demoliciones

### DQ Techos

#### DQL Tragaluces

**DQL030** m² Desmontaje de estructura metálica y placas translúcidas de tragaluz a dos aguas de menos de 3 m de luz máxima, con equipo de oxicorte, sin afectar a la estabilidad de los elementos constructivos contiguos, y carga manual sobre camión o contenedor.
Desmontaje de estructura metálica y placas translúcidas de tragaluz a dos aguas de menos de 3 m de luz máxima, con equipo de oxicorte, sin afectar a la estabilidad de los elementos constructivos contiguos, y carga manual sobre camión o contenedor.
Incluye: Desmontaje del elemento. Retirada y acopio del material desmontado. Limpieza de los restos de obra. Carga manual del material desmontado y restos de obra sobre camión o contenedor.
Criterio de medición de proyecto: Superficie medida según documentación gráfica de Proyecto.
Criterio de medición de obra: Se medirá la superficie realmente desmontada según especificaciones de Proyecto.

| Código | Ud | Descripción | Rendimiento | Precio | Importe |
|---|---|---|---|---|---|
| mq08sol010 | h | Equipo de oxicorte, con acetileno como combustible y oxígeno como comburente. (maquinaria) | 0.204 | 20.35 | 4.15 |
| mo019 | h | Operario soldador. (mano de obra) | 0.252 | 21.95 | 5.53 |
| mo113 | h | Peón de construcción. (mano de obra) | 0.189 | 14.43 | 2.73 |
| % | % | Herramientas | 2 % | 12.41 | 0.25 |
|  |  | Costes directos |  |  | 12.66 |
