# Levantado de revestimiento de peldaño de concreto prefabricado, con medios manuales, y carga manual de escombros sobre camión o contenedor

- Propiedad del archivo: CYPE INGENIEROS, S.A.
- Formato: FIEBDC-3/2002
- Ámbito geográfico: Perú
- Costes indirectos: 3.00 %
- Gastos generales: 13.00 %
- Beneficio industrial: 6.00 %
- IVA: 18.00 %

## D Demoliciones

### DR Revestimientos y trasdosados

#### DRE Escaleras

**DRE010** m Levantado de revestimiento de peldaño de concreto prefabricado, con medios manuales, y carga manual de escombros sobre camión o contenedor.
Levantado de revestimiento de peldaño de concreto prefabricado, con medios manuales, eliminándolo totalmente sin deteriorar la superficie del peldaño, que quedará al descubierto y preparada para su posterior revestimiento. Incluso parte proporcional de limpieza, acopio, remoción y carga manual de escombros sobre camión o contenedor.
Incluye: Levantado del revestimiento. Retirada y acopio de escombros. Limpieza de los restos de obra. Carga de escombros sobre camión o contenedor.
Criterio de medición de proyecto: Longitud medida según documentación gráfica de Proyecto.
Criterio de medición de obra: Se medirá la longitud realmente desmontada según especificaciones de Proyecto.

| Código | Ud | Descripción | Rendimiento | Precio | Importe |
|---|---|---|---|---|---|
| mo113 | h | Peón de construcción. (mano de obra) | 0.353 | 2.75 | 0.97 |
| % | % | Costes directos complementarios | 2 % | 0.97 | 0.02 |
|  |  | Costes directos |  |  | 0.99 |
