# Demolición de contrapiso de falso piso seco existente en el interior del edificio, con martillo neumático, y carga manual de escombros sobre camión o contenedor

- Propiedad del archivo: CYPE INGENIEROS, S.A.
- Formato: FIEBDC-3/2002
- Ámbito geográfico: Perú
- Costes indirectos: 3.00 %
- Gastos generales: 13.00 %
- Beneficio industrial: 6.00 %
- IVA: 18.00 %

## D Demoliciones

### DR Revestimientos y trasdosados

#### DRS Suelos y pavimentos

**DRS080** m² Demolición de contrapiso de falso piso seco existente en el interior del edificio, con martillo neumático, y carga manual de escombros sobre camión o contenedor.
Demolición de contrapiso de falso piso seco existente en el interior del edificio, con martillo neumático, sin deteriorar los elementos constructivos contiguos. Incluso parte proporcional de limpieza, acopio, remoción y carga manual de escombros sobre camión o contenedor.
Incluye: Demolición de los elementos. Retirada y acopio de escombros. Limpieza de los restos de obra. Carga de escombros sobre camión o contenedor.
Criterio de medición de proyecto: Superficie medida según documentación gráfica de Proyecto.
Criterio de medición de obra: Se medirá la superficie realmente demolida según especificaciones de Proyecto.

| Código | Ud | Descripción | Rendimiento | Precio | Importe |
|---|---|---|---|---|---|
| mq05mai030 | h | Martillo neumático. (maquinaria) | 0.084 | 3.09 | 0.26 |
| mq05pdm010a | h | Compresor portátil eléctrico 2 m³/min de caudal. (maquinaria) | 0.042 | 2.88 | 0.12 |
| mo112 | h | Peón especializado de construcción. (mano de obra) | 0.098 | 2.81 | 0.28 |
| mo113 | h | Peón de construcción. (mano de obra) | 0.159 | 2.75 | 0.44 |
| % | % | Costes directos complementarios | 2 % | 1.10 | 0.02 |
|  |  | Costes directos |  |  | 1.12 |
