# Demolición de cuneta sobre base de concreto, con martillo neumático, y carga manual de escombros sobre camión o contenedor

- Propiedad del archivo: CYPE INGENIEROS, S.A.
- Formato: FIEBDC-3/2002
- Ámbito geográfico: Perú
- Costes indirectos: 3.00 %
- Gastos generales: 13.00 %
- Beneficio industrial: 6.00 %
- IVA: 18.00 %

## D Demoliciones

### DU Urbanización interior del terreno

#### DUX Pistas y veredas

**DUX091** m Demolición de cuneta sobre base de concreto, con martillo neumático, y carga manual de escombros sobre camión o contenedor.
Demolición de cuneta sobre base de concreto, con martillo neumático. Incluso parte proporcional de limpieza, acopio, remoción y carga manual de escombros sobre camión o contenedor.
Incluye: Demolición de la cuneta con martillo neumático. Fragmentación de los escombros en piezas manejables. Retirada y acopio de escombros. Limpieza de los restos de obra. Carga manual de escombros sobre camión o contenedor.
Criterio de medición de proyecto: Longitud medida según documentación gráfica de Proyecto.
Criterio de medición de obra: Se medirá la longitud realmente demolida según especificaciones de Proyecto.

| Código | Ud | Descripción | Rendimiento | Precio | Importe |
|---|---|---|---|---|---|
| mq05mai030 | h | Martillo neumático. (maquinaria) | 0.015 | 4.16 | 0.06 |
| mq05pdm110 | h | Compresor portátil diesel media presión 10 m³/min. (maquinaria) | 0.015 | 7.06 | 0.11 |
| mo110 | h | Peón especializado de construcción. (mano de obra) | 0.018 | 3.51 | 0.06 |
| mo111 | h | Peón de construcción. (mano de obra) | 0.059 | 3.44 | 0.20 |
| % | % | Costes directos complementarios | 2 % | 0.43 | 0.01 |
|  |  | Costes directos |  |  | 0.44 |
