# Columna de albañilería

- Propiedad del archivo: CYPE INGENIEROS, S.A.
- Formato: FIEBDC-3/2002
- Ámbito geográfico: Perú
- Divisa: PEN
- Costes indirectos: 3.00 %
- Gastos generales: 13.00 %
- Beneficio industrial: 6.00 %
- IVA: 18.00 %

## E Estructuras

### EF Albañilería

#### EFP Columnas

**EFP010** m Columna de albañilería.
Columna de albañilería de 1 pie x 1 pie, de ladrillo cerámico cara vista perforado hidrofugado, color Salmón, acabado liso, 24x11,5x5 cm, con juntas horizontales y verticales de 10 mm de espesor, junta rehundida, recibida con mortero de cemento confeccionado en obra, con 250 kg/m³ de cemento, color gris, dosificación 1:6, suministrado en sacos.
Incluye: Limpieza y preparación de la superficie de apoyo. Replanteo de los ejes de la columna y marcado del perímetro. Colocación y aplomado de miras de referencia. Tendido de hilos entre miras. Colocación de plomos fijos en las aristas. Preparación del mortero. Colocación de las piezas por hiladas a nivel. Repaso de juntas y limpieza.
Criterio de medición de proyecto: Longitud medida a ejes, según documentación gráfica de Proyecto.
Criterio de medición de obra: Se medirá, a ejes, la longitud realmente ejecutada según especificaciones de Proyecto.

| Código | Ud | Descripción | Rendimiento | Precio | Importe |
|---|---|---|---|---|---|
| mt05plt010bb | Ud | Ladrillo cerámico cara vista perforado hidrofugado, color Salmón, acabado liso, 24x11,5x5 cm, densidad 1700 kg/m³. (material) | 36.000 | 0.85 | 30.60 |
| mt08aaa010a | m³ | Agua. (material) | 0.010 | 4.66 | 0.05 |
| mt01arg005a | t | Arena de cantera, para mortero preparado en obra. (material) | 0.084 | 62.38 | 5.24 |
| mt08cem000b | kg | Cemento gris en sacos. (material) | 12.983 | 0.46 | 5.97 |
| mq06hor010 | h | Mezcladora de concreto eléctrica con una capacidad de amasado de 160 l. (maquinaria) | 0.036 | 10.40 | 0.37 |
| mo021 | h | Operario albañil. (mano de obra) | 1.117 | 31.29 | 34.95 |
| mo078 | h | Oficial albañil. (mano de obra) | 1.199 | 21.72 | 26.04 |
| mo114 | h | Peón albañil. (mano de obra) | 0.636 | 20.92 | 13.31 |
| % | % | Herramientas | 2 % | 116.53 | 2.33 |
|  |  | Costes directos |  |  | 118.86 |
