# Losa reticular de concreto armado

- Propiedad del archivo: CYPE INGENIEROS, S.A.
- Formato: FIEBDC-3/2002
- Ámbito geográfico: Perú
- Costes indirectos: 0.03 %
- Gastos generales: 13.00 %
- Beneficio industrial: 6.00 %
- IVA: 18.00 %

## E Estructuras

### EH Concreto armado

#### EHB Sistemas de losas

**EHB025** m² Losa reticular de concreto armado, horizontal, con ausencia de puentes térmicos, de canto 28 = (3+20)+5 cm, realizado con concreto f'c=210 kg/cm² (21 MPa), no expuesto a ciclos de congelamiento y deshielo, exposición a sulfatos insignificante, sin requerimiento de permeabilidad, no expuesto a cloruros, tamaño máximo del agregado 12,5 mm, consistencia blanda, preparado en obra, y vertido con medios manuales, volumen total de concreto 0,1426 m³/m², y acero Grado 60 (fy=4200 kg/cm²), con una cuantía total de 15 kg/m²; vigueta "in situ" de 12 cm de ancho; sistema "FORLI" de entrevigado tipo casetón de EPS, mecanizado y aligerante, de 20 cm de canto; plancha "FORLI" de EPS, de 3 cm de espesor, para eliminar los puentes térmicos en zonas macizas; malla electrosoldada Q-139 de acero trefilado corrugado ASTM A 82-94 en capa de compresión; sin incluir repercusión de columnas.
Formación de losa reticular de concreto armado, horizontal, con ausencia de puentes térmicos, de canto 28 = (3+20)+5 cm, realizado con concreto f'c=210 kg/cm² (21 MPa), no expuesto a ciclos de congelamiento y deshielo, exposición a sulfatos insignificante, sin requerimiento de permeabilidad, no expuesto a cloruros, tamaño máximo del agregado 12,5 mm, consistencia blanda, preparado en obra, y vertido con medios manuales con un volumen total de concreto en losa, vigas y columnas de 0,1426 m³/m², y acero Grado 60 (fy=4200 kg/cm²) en zona de refuerzo de negativos, conectores de viguetas, espirales y vigas con una cuantía total de 15 kg/m²; vigueta "in situ" de 12 cm de ancho; sistema "FORLI" de entrevigado tipo casetón de EPS, mecanizado y aligerante, formado por pieza base de 70x83 cm y pieza superior de 56x66 cm, y 20 cm de canto; plancha "FORLI" de EPS, de 3 cm de espesor, para eliminar los puentes térmicos en zonas macizas; capa de compresión de 5 cm de espesor, con armadura de reparto formada por malla electrosoldada Q-139 cocada 100x100 mm de acero trefilado corrugado ASTM A 82-94. Remate en borde de losa con molde de poliestireno expandido para cornisa. Incluso parte proporcional de espirales perimetrales de planta, montaje y desmontaje del sistema de encofrado continuo con puntales, sopandas metálicas y superficie encofrante de madera tratada reforzada con varillas y perfiles. Sin incluir repercusión de columnas.
Incluye: Replanteo del sistema de encofrado. Montaje del sistema de encofrado. Replanteo de la geometría de la planta sobre el encofrado. Colocación de moldes para cornisas. Montaje del sistema de entrevigado. Colocación de las armaduras con separadores homologados. Vertido y compactación del concreto en losa. Regleado y nivelación de la capa de compresión. Curado del concreto. Desmontaje del sistema de encofrado en losa. Reparación de defectos superficiales.
Criterio de medición de proyecto: Superficie medida en verdadera magnitud desde las caras exteriores de los espirales del perímetro, según documentación gráfica de Proyecto, deduciendo los huecos de superficie mayor de 6 m².
Criterio de medición de obra: Se medirá, en verdadera magnitud, desde las caras exteriores de los espirales del perímetro, la superficie realmente ejecutada según especificaciones de Proyecto, deduciendo los huecos de superficie mayor de 6 m². Se consideran incluidos todos los elementos integrantes de la estructura señalados en los planos y detalles del Proyecto.

| Código | Ud | Descripción | Rendimiento | Precio | Importe |
|---|---|---|---|---|---|
| mt08efr010a | m² | Sistema de encofrado continuo para losa reticular de concreto armado, con casetón perdido, hasta 3 m de altura libre de planta, compuesto de: puntales, sopandas metálicas y superficie encofrante de madera tratada reforzada con varillas y perfiles. (material) | 1.100 | 14.46 | 15.91 |
| mt08cor010a | m | Molde de poliestireno expandido para cornisa. (material) | 0.100 | 7.24 | 0.72 |
| mt07cpf010a | Ud | Casetón mecanizado de poliestireno expandido, "FORLI", de 70x80 cm, formado por pieza inferior de 70x80 cm y pieza superior de 56x66 cm, para aligerar losas reticulares con viguetas de 12 cm de ancho y 20 cm de canto. (material) | 1.313 | 2.71 | 3.56 |
| mt07cpf030 | Ud | Plancha de poliestireno expandido de 70x80x3 cm, "FORLI", para colocar en las zonas no aligeradas de losas unidireccionales y reticulares. (material) | 0.563 | 0.89 | 0.50 |
| mt07aco020h | Ud | Separador homologado para losas reticulares. (material) | 2.400 | 0.06 | 0.14 |
| mt07aco060a | kg | Acero en varillas corrugadas, Grado 60 (fy=4200 kg/cm²), elaborado en taller y colocado en obra, diámetros varios, según NTP 339.186 y ASTM A 706. (material) | 15.000 | 0.97 | 14.55 |
| mt07ame090bba | m² | Malla electrosoldada Q-139 cocada 100x100 mm, con alambres longitudinales de 4,2 mm de diámetro y alambres transversales de 4,2 mm de diámetro, de acero trefilado corrugado ASTM A 82-94, según ASTM A 185-94. (material) | 1.100 | 2.07 | 2.28 |
| mt08aaa010a | m³ | Agua. (material) | 0.035 | 0.95 | 0.03 |
| mt01arg000 | t | Arena cribada para concretos preparados en obra. (material) | 0.115 | 7.18 | 0.83 |
| mt01arg001c | t | Agregado grueso homogeneizado, de tamaño máximo 12,5 mm, para concretos preparados en obra. (material) | 0.125 | 14.41 | 1.80 |
| mt08cem000 | kg | Cemento en sacos, para concreto preparado en obra. (material) | 41.924 | 0.12 | 5.03 |
| op00ciz020 |  | Cizalla para acero en varillas corrugadas. | 1.000 | 0.00 | 0.00 |
| op00ata010 |  | Atadora de ferralla. | 1.000 | 0.00 | 0.00 |
| op00sie020 |  | Sierra de disco fijo, para mesa de trabajo. | 1.000 | 0.00 | 0.00 |
| au00auh040 |  | Vibrador de concreto, eléctrico. | 1.000 | 0.00 | 0.00 |
| mo041 | h | Operario en estructura. (mano de obra) | 0.711 | 4.87 | 3.46 |
| mo085 | h | Oficial en estructura. (mano de obra) | 0.711 | 3.98 | 2.83 |
| mo106 | h | Peón de construcción. (mano de obra) | 0.179 | 3.64 | 0.65 |
| mo105 | h | Peón especializado de construcción. (mano de obra) | 0.188 | 3.72 | 0.70 |
| % | % | Costes directos complementarios | 2 % | 52.99 | 1.06 |
|  |  | Costes directos |  |  | 54.05 |
