# Conector de 11 cm de altura, fijado con clavos de disparo sobre vigas metálicas en losas con plancha metálica de 11 cm de canto mínimo

- Propiedad del archivo: CYPE INGENIEROS, S.A.
- Formato: FIEBDC-3/2002
- Ámbito geográfico: Perú
- Costes indirectos: 3.00 %
- Gastos generales: 13.00 %
- Beneficio industrial: 6.00 %
- IVA: 18.00 %

## E Estructuras

### EH Concreto armado

#### EHX Losas con plancha metálica

**EHX020** Ud Conector de 11 cm de altura, fijado con clavos de disparo sobre vigas metálicas en losas con plancha metálica de 11 cm de canto mínimo.
Suministro y montaje de conector de acero galvanizado de 11 cm de altura, para su utilización sobre vigas metálicas en losas con plancha metálica de 11 cm de canto mínimo; fijado mediante pistola con clavos de disparo de acero galvanizado. Incluso parte proporcional de cartuchos de pólvora y demás elementos necesarios para su colocación.
Incluye: Replanteo y disposición de conectores. Fijación de conectores mediante disparo de clavos con pistola de cartuchos de pólvora.
Criterio de medición de proyecto: Número de unidades previstas, según documentación gráfica de Proyecto.
Criterio de medición de obra: Se medirá el número de unidades realmente ejecutadas según especificaciones de Proyecto.

| Código | Ud | Descripción | Rendimiento | Precio | Importe |
|---|---|---|---|---|---|
| mt07cem010d | Ud | Conector en "L", de acero galvanizado, de 11 cm de altura, para fijar a estructura de acero mediante clavado. (material) | 1.000 | 1.33 | 1.33 |
| mt07cem020 | Ud | Clavos de acero galvanizado, para aplicación con pistola. (material) | 2.000 | 0.20 | 0.40 |
| mt07cem030 | Ud | Cartucho de pólvora para fijación por disparo con clavadora. (material) | 2.000 | 0.13 | 0.26 |
| op00lla010 |  | Llave de impacto. | 1.000 | 0.00 | 0.00 |
| mo041 | h | Maestro de obra. (mano de obra) | 0.024 | 4.60 | 0.11 |
| mo087 | h | Albañil. (mano de obra) | 0.024 | 3.76 | 0.09 |
| % | % | Costes directos complementarios | 2 % | 2.19 | 0.04 |
|  |  | Costes directos |  |  | 2.23 |
