# Cabio de madera aserrada de pino laricio (Pinus Nigra Arnold)

- Propiedad del archivo: CYPE INGENIEROS, S.A.
- Formato: FIEBDC-3/2002
- Ámbito geográfico: Perú
- Costes indirectos: 3.00 %
- Gastos generales: 13.00 %
- Beneficio industrial: 6.00 %
- IVA: 16.00 %

## E Estructuras

### EM Madera

#### EMC Tijerales para techos

**EMC040** m Cabio de madera aserrada de pino laricio (Pinus Nigra Arnold), de 3,5x3,5 cm de sección y hasta 5 m de longitud; clase resistente C-18, protección de la madera con clase de penetración P2, trabajado en taller.
Suministro y colocación de cabio de madera aserrada de pino laricio (Pinus Nigra Arnold), acabado cepillado, de 3,5x3,5 cm de sección y hasta 5 m de longitud, para aplicaciones estructurales; clase resistente C-18, protección frente a agentes bióticos que se corresponde con la clase de penetración P2 (3 mm en las caras laterales de la albura y 40 mm en sentido axial). Incluso parte proporcional de clavos de acero galvanizado, cortes, entalladuras para su correcto acoplamiento, nivelación y colocación de los elementos de atado y refuerzo. Trabajado en taller y colocado en obra.
Incluye: Replanteo de los cabios sobre las correas. Presentación de los cabios sobre las correas. Colocación y nivelación. Fijación a las correas.
Criterio de medición de proyecto: Longitud medida a ejes en proyección horizontal, según documentación gráfica de Proyecto, incluyendo las entregas.
Criterio de medición de obra: Se medirá, en proyección horizontal, a ejes, la longitud realmente ejecutada según especificaciones de Proyecto, incluyendo las entregas.

| Código | Ud | Descripción | Rendimiento | Precio | Importe |
|---|---|---|---|---|---|
| mt07mee025ia | m | Cabio de madera aserrada de pino laricio (Pinus Nigra Arnold), acabado cepillado, de 3,5x3,5 cm de sección y hasta 5 m de longitud, para aplicaciones estructurales; clase resistente C-18, protección frente a agentes bióticos que se corresponde con la clase de penetración P2 (3 mm en las caras laterales de la albura y 40 mm en sentido axial), trabajado en taller. (material) | 1.000 | 1.33 | 1.33 |
| op00cla010 |  | Clavadora. | 1.000 | 0.00 | 0.00 |
| op00cep010 |  | Garlopa. | 1.000 | 0.00 | 0.00 |
| mo044 | h | Operario en estructura de madera. (mano de obra) | 0.009 | 4.87 | 0.04 |
| mo088 | h | Oficial en estructura de madera. (mano de obra) | 0.005 | 3.98 | 0.02 |
| % | % | Costes directos complementarios | 2 % | 1.39 | 0.03 |
|  |  | Costes directos |  |  | 1.42 |
