# Hoja exterior de sistema de fachada ventilada de 1 cm de espesor

- Propiedad del archivo: CYPE INGENIEROS, S.A.
- Formato: FIEBDC-3/2002
- Ámbito geográfico: Perú
- Costes indirectos: 3.00 %
- Gastos generales: 13.00 %
- Beneficio industrial: 6.00 %
- IVA: 18.00 %

## F Fachadas

### FA Ventiladas

#### FAY Sistemas de hoja exterior para fachada ventilada

**FAY010** m² Hoja exterior de sistema de fachada ventilada de 1 cm de espesor, de revestimiento de gres porcelánico de gran formato STON-KER de "PORCELANOSA GRUPO", serie Block acabado Carpatia Beige de 8,1x66x1 cm, colocado con junta corrida mediante el sistema FV con grapa vista de "BUTECH".
Ejecución de hoja exterior de sistema de fachada ventilada de 1 cm de espesor, de revestimiento de gres porcelánico de gran formato STON-KER de "PORCELANOSA GRUPO", serie Block acabado Carpatia Beige de 8,1x66x1 cm, colocado con junta corrida mediante el sistema FV con grapa vista de "BUTECH", incluso parte proporcional de grapa central de acero inoxidable, perfil en T y separador en L de aluminio de alta calidad, tornillería perfil-separador de acero inoxidable con tarugo mecánico, tornillería autotaladrante perfil-grapa de acero inoxidable AISI 304, perfilería para remates, arranques, separadores, despuntes, mecanizado de los perfiles y adhesivo de poliuretano, formación de dinteles, alféizares, jambas y mochetas, juntas, realización de encuentros y piezas especiales.
Incluye: Preparación de los elementos de sujeción incorporados previamente a la obra. Replanteo de los ejes verticales y horizontales de las juntas. Realización de todos los trabajos necesarios para la resolución de los huecos. Alineación, aplomado y nivelación del revestimiento cerámico. Fijación definitiva de las piezas a la subestructura soporte. Limpieza final del paramento.
Criterio de medición de proyecto: Superficie medida según documentación gráfica de Proyecto, sin duplicar esquinas ni encuentros, deduciendo todos los huecos.
Criterio de medición de obra: Se medirá la superficie realmente ejecutada según especificaciones de Proyecto, sin duplicar esquinas ni encuentros, deduciendo todos los huecos.

| Código | Ud | Descripción | Rendimiento | Precio | Importe |
|---|---|---|---|---|---|
| mt12pcb010aael1 | m² | Revestimiento de gres porcelánico de gran formato STON-KER de "PORCELANOSA GRUPO", serie Block acabado Carpatia Beige de 8,1x66x1 cm, colocado con junta corrida mediante el sistema FV con grapa vista de "BUTECH", incluso parte proporcional de grapa central de acero inoxidable, perfil en T y separador en L de aluminio de alta calidad, tornillería perfil-separador de acero inoxidable con tarugo mecánico, tornillería autotaladrante perfil-grapa de acero inoxidable AISI 304, perfilería para remates, arranques, separadores, despuntes, mecanizado de los perfiles y adhesivo de poliuretano. (material) | 1.050 | 142.22 | 149.33 |
| op00ato010 |  | Atornillador. | 1.000 | 0.00 | 0.00 |
| mo051 | h | Operario en sistemas de fachadas prefabricadas. (mano de obra) | 1.192 | 4.53 | 5.40 |
| mo097 | h | Oficial en sistemas de fachadas prefabricadas. (mano de obra) | 1.192 | 3.58 | 4.27 |
| % | % | Costes directos complementarios | 3 % | 159.00 | 4.77 |
|  |  | Costes directos |  |  | 163.77 |
