# Hoja exterior de sistema de fachada ventilada de 1,05 cm de espesor

- Propiedad del archivo: CYPE INGENIEROS, S.A.
- Formato: FIEBDC-3/2002
- Ámbito geográfico: Perú
- Costes indirectos: 3.00 %
- Gastos generales: 13.00 %
- Beneficio industrial: 6.00 %
- IVA: 16.00 %

## F Fachadas

### FA Ventiladas

#### FAY Sistemas de hoja exterior para fachada ventilada

**FAY014** m² Hoja exterior de sistema de fachada ventilada de 1,05 cm de espesor, de baldosa cerámica de gres porcelánico, estilo textil "PORCELANATTO", capacidad de absorción de agua E<0,5%, 60x60 cm, colocada mediante el sistema de anclaje visto de grapa.
Incluye: Preparación de los elementos de sujeción incorporados previamente a la obra. Replanteo de los ejes verticales y horizontales de las juntas. Preparación de los elementos de sujeción. Realización de todos los trabajos necesarios para la resolución de los huecos. Alineación, aplomado y nivelación del revestimiento cerámico. Sujeción definitiva del revestimiento. Rejuntado. Relleno de las juntas de movimiento. Limpieza final del paramento.

| Código | Ud | Descripción | Rendimiento | Precio | Importe |
|---|---|---|---|---|---|
| mt19pct036ea | m² | Baldosa cerámica de gres porcelánico, estilo textil "PORCELANATTO", capacidad de absorción de agua E<0,5%, 60x60 cm, con bordes rectificados; incluso parte proporcional de perfilería para subestructura vertical, grapas de anclaje y elementos de fijación. (material) | 1.050 | 63.38 | 66.55 |
| op00ato010 |  | Atornillador. | 1.000 | 0.00 | 0.00 |
| mo047 | h | Operario en sistemas de fachadas prefabricadas. (mano de obra) | 1.192 | 4.22 | 5.03 |
| mo090 | h | Oficial en sistemas de fachadas prefabricadas. (mano de obra) | 1.192 | 3.46 | 4.12 |
| % | % | Costes directos complementarios | 2 % | 75.70 | 1.51 |
|  |  | Costes directos |  |  | 77.21 |
