# Tabique de placas de yeso laminado

- Propiedad del archivo: CYPE INGENIEROS, S.A.
- Formato: FIEBDC-3/2002
- Ámbito geográfico: Perú
- Divisa: PEN
- Costes indirectos: 3.00 %
- Gastos generales: 13.00 %
- Beneficio industrial: 6.00 %
- IVA: 18.00 %

## F Fachadas y tabiques

### FB Tabiquería de entramado autoportante

#### FBY De placas de yeso laminado

**FBY010** m² Tabique de placas de yeso laminado.
Tabique sencillo (15+48+15)/400 (48) (con una placa tipo normal en cada cara, de 15 mm de espesor cada placa), de 78 mm de espesor total, con nivel de calidad del acabado estándar (Q2), formado por una estructura simple de perfiles de plancha de acero galvanizado de 48 mm de anchura, a base de parantes (elementos verticales) separados 400 mm entre sí, con disposición normal "N" y canales (elementos horizontales), a la que se atornillan dos placas en total (una placa tipo normal en cada cara, de 15 mm de espesor cada placa). Incluso banda acústica de dilatación autoadhesiva; fijaciones para el anclaje de canales y parantes metálicos; tornillería para la fijación de las placas; cinta de papel con refuerzo metálico y pasta y cinta para el tratamiento de juntas.
Criterio de valoración económica: El precio incluye la resolución de encuentros y puntos singulares, pero no incluye el aislamiento a colocar entre los parantes.
Incluye: Replanteo y trazado en la losa inferior y en el superior de los tabiques a realizar. Colocación de banda de estanqueidad y canales inferiores, sobre piso terminado o base de asiento. Colocación de banda de estanqueidad y canales superiores, bajo losas. Colocación y fijación de los parantes sobre los elementos horizontales. Corte de las placas. Fijación de las placas para el cierre de una de las caras del tabique. Fijación de las placas para el cierre de la segunda cara del tabique. Replanteo de las cajas para alojamiento de materiales eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12psg041b | m | Banda autoadhesiva desolidarizante de espuma de poliuretano de celdas cerradas, de 3,2 mm de espesor y 50 mm de anchura, resistencia térmica 0,10 m²K/W, conductividad térmica 0,032 W/(mK). (material) | 1.200 | 0.87 | 1.04 |
| mt12psg070c | m | Canal de perfil de acero galvanizado de 48 mm de anchura. (material) | 0.700 | 4.82 | 3.37 |
| mt12psg060c | m | Parante de perfil de acero galvanizado de 48 mm de anchura. (material) | 2.750 | 5.81 | 15.98 |
| mt12psg010b | m² | Placa de yeso laminado A / - 1200 / longitud / 15 / con los bordes longitudinales afinados. (material) | 2.100 | 17.55 | 36.86 |
| mt12psg081c | Ud | Tornillo autoperforante 3,5x25 mm. (material) | 38.000 | 0.03 | 1.14 |
| mt12psg220 | Ud | Fijación compuesta por tarugo y tornillo 5x27. (material) | 1.600 | 0.24 | 0.38 |
| mt12psg035a | kg | Pasta de agarre. (material) | 0.100 | 1.60 | 0.16 |
| mt12psg030a | kg | Pasta de juntas. (material) | 0.600 | 3.32 | 1.99 |
| mt12psg040a | m | Cinta microperforada de papel. (material) | 3.200 | 0.15 | 0.48 |
| mt12psg040b | m | Cinta de papel con refuerzo metálico. (material) | 0.300 | 1.56 | 0.47 |
| op00ato010 |  | Atornillador. | 1.000 | 0.00 | 0.00 |
| op00fre010 |  | Fresadora. | 1.000 | 0.00 | 0.00 |
| mo053 | h | Operario en mamparas y sistemas de placas. (mano de obra) | 0.365 | 32.15 | 11.73 |
| mo100 | h | Oficial en mamparas y sistemas de placas. (mano de obra) | 0.365 | 21.72 | 7.93 |
| % | % | Herramientas | 2 % | 81.53 | 1.63 |
|  |  | Costes directos |  |  | 83.16 |
