# Trampilla de registro de acero, Revo 13 GKFI, sistema W250 "KNAUF", de 800x800 mm, para tabique de placas de yeso laminado

- Propiedad del archivo: CYPE INGENIEROS, S.A.
- Formato: FIEBDC-3/2002
- Ámbito geográfico: Perú
- Divisa: PEN
- Costes indirectos: 3.00 %
- Gastos generales: 13.00 %
- Beneficio industrial: 6.00 %
- IVA: 18.00 %

## F Fachadas y tabiques

### FB Tabiquería de entramado autoportante

#### FBY De placas de yeso laminado

**FBY021** Ud Trampilla de registro de acero, Revo 13 GKFI, sistema W250 "KNAUF", de 800x800 mm, para tabique de placas de yeso laminado.
Suministro y montaje de trampilla de registro de acero, Revo 13 GKFI, sistema W250 "KNAUF", de 800x800 mm, formada por marco, puerta, cierre y brazo de seguridad, para tabique de placas de yeso laminado. Incluso accesorios de montaje.
Incluye: Marcado y corte de la placa de yeso laminado. Colocación de la trampilla.
Criterio de medición de proyecto: Número de unidades previstas, según documentación gráfica de Proyecto.
Criterio de medición de obra: Se medirá el número de unidades realmente colocadas según especificaciones de Proyecto.

| Código | Ud | Descripción | Rendimiento | Precio | Importe |
|---|---|---|---|---|---|
| mt12ppk060s | Ud | Trampilla de registro de acero, Revo 13 GKFI, sistema W250 "KNAUF", de 800x800 mm, formada por marco, puerta, cierre y brazo de seguridad. (material) | 1.000 | 913.27 | 913.27 |
| op00fre010 |  | Fresadora. | 0.100 | 0.00 | 0.00 |
| op00ato010 |  | Atornillador. | 0.100 | 0.00 | 0.00 |
| op00tal010 |  | Taladro. | 0.100 | 0.00 | 0.00 |
| mo053 | h | Operario en mamparas y sistemas de placas. (mano de obra) | 0.119 | 20.75 | 2.47 |
| mo100 | h | Oficial en mamparas y sistemas de placas. (mano de obra) | 0.119 | 13.75 | 1.64 |
| % | % | Herramientas | 2 % | 917.38 | 18.35 |
|  |  | Costes directos |  |  | 935.73 |
