# Carpintería de aluminio

- Propiedad del archivo: CYPE INGENIEROS, S.A.
- Formato: FIEBDC-3/2002
- Ámbito geográfico: Perú
- Costes indirectos: 3.00 %
- Gastos generales: 13.00 %
- Beneficio industrial: 6.00 %
- IVA: 18.00 %

## F Fachadas

### FC Carpintería exterior

#### FCL Aluminio

**FCL060** Ud Carpintería de aluminio, anodizado natural, para conformado de ventana de aluminio, abisagrada practicable de apertura hacia el interior, de 120x120 cm, serie básica, formada por dos hojas, y con premarco. Compacto incorporado (monoblock), persiana de persianas de PVC, con accionamiento manual mediante cinta y recogedor.
Suministro y montaje de carpintería de aluminio, anodizado natural, con un espesor mínimo de 15 micras, para conformado de ventana de aluminio, abisagrada practicable de apertura hacia el interior, de 120x120 cm, serie básica, formada por dos hojas, y con premarco. Espesor y calidad del proceso de anodizado garantizado por el sello EWAA-EURAS. Compuesta por perfiles extrusionados formando marcos y hojas de 1,5 mm de espesor mínimo en perfiles estructurales. Accesorios, herrería de colgar y apertura, juntas de acristalamiento de EPDM, tornillería de acero inoxidable, elementos de estanqueidad, accesorios y utillajes de mecanizado homologados. Compacto incorporado (monoblock), persiana enrollable de persianas de PVC, con accionamiento manual mediante cinta y recogedor, equipada con todos sus accesorios. Incluso parte proporcional de garras de fijación, sellado perimetral de juntas por medio de un cordón de silicona neutra y ajuste final en obra. Elaborada en taller. Totalmente montada y probada.
Incluye: Colocación de la carpintería. Ajuste final de las hojas. Sellado de juntas perimetrales.
Criterio de medición de proyecto: Número de unidades previstas, según documentación gráfica de Proyecto.
Criterio de medición de obra: Se medirá el número de unidades realmente ejecutadas según especificaciones de Proyecto.

| Código | Ud | Descripción | Rendimiento | Precio | Importe |
|---|---|---|---|---|---|
| mt25pem015a | m | Premarco de aluminio de 30x20x1,5 mm, ensamblado mediante escuadras y provisto de patillas para la fijación del mismo a la obra. (material) | 4.800 | 3.11 | 14.93 |
| mt25pfx010a | m | Perfil de aluminio anodizado natural, para conformado de marco de ventana, gama básica, incluso junta central de estanqueidad, con el certificado de calidad EWAA-EURAS (QUALANOD). (material) | 4.800 | 4.41 | 21.17 |
| mt25pfx020a | m | Perfil de aluminio anodizado natural, para conformado de hoja de ventana, gama básica, incluso juntas de estanqueidad de la hoja y junta exterior del acristalamiento, con el certificado de calidad EWAA-EURAS (QUALANOD). (material) | 6.900 | 5.75 | 39.68 |
| mt25pfx030a | m | Perfil de aluminio anodizado natural, para conformado de junquillo, gama básica, incluso junta interior del cristal y parte proporcional de grapas, con el certificado de calidad EWAA-EURAS (QUALANOD). (material) | 6.180 | 1.80 | 11.12 |
| mt25pfx035a | m | Perfil de aluminio anodizado natural, para conformado de inversora, gama básica, incluso junta central de estanqueidad, con el certificado de calidad EWAA-EURAS (QUALANOD). (material) | 1.090 | 4.55 | 4.96 |
| mt15sja100 | Ud | Cartucho de fragua de silicona neutra. (material) | 0.168 | 3.62 | 0.61 |
| mt25pfx200eb | Ud | Kit compuesto por escuadras, tapas de condensación y salida de agua, y herrería de ventana practicable de apertura hacia el interior de dos hojas. (material) | 1.000 | 17.23 | 17.23 |
| mt25pco015aa | m² | Persiana de persianas enrollables de PVC, accionamiento manual mediante cinta y recogedor, en carpintería de aluminio, incluso compacto incorporado (monoblock). (material) | 1.584 | 18.95 | 30.02 |
| mt25pfx170h | m | Guía de persiana de aluminio anodizado natural, con el certificado de calidad EWAA-EURAS (QUALANOD) que garantiza el espesor y la calidad del proceso de anodizado. (material) | 2.400 | 6.52 | 15.65 |
| op00ato010 |  | Atornillador. | 1.000 | 0.00 | 0.00 |
| mo017 | h | Operario carpintero metálico. (mano de obra) | 6.067 | 4.45 | 27.00 |
| mo057 | h | Oficial carpintero metálico. (mano de obra) | 6.124 | 3.59 | 21.99 |
| % | % | Costes directos complementarios | 2 % | 204.36 | 4.09 |
|  |  | Costes directos |  |  | 208.45 |
