# Ventana de techo, con apertura giratoria de accionamiento manual mediante varilla de maniobra, de 55x70 cm, en techo ondulado de teja, fibrocemento o materiales similares

- Propiedad del archivo: CYPE INGENIEROS, S.A.
- Formato: FIEBDC-3/2002
- Ámbito geográfico: Perú
- Costes indirectos: 3.00 %
- Gastos generales: 13.00 %
- Beneficio industrial: 6.00 %
- IVA: 18.00 %

## F Fachadas

### FC Carpintería exterior

#### FCN Ventanas para techos

**FCN010** Ud Ventana de techo, con apertura giratoria de accionamiento manual mediante varilla de maniobra, de 55x70 cm, en techo ondulado de teja, fibrocemento o materiales similares.
Suministro y montaje de ventana de techo, con apertura giratoria de accionamiento manual mediante varilla de maniobra, de 55x70 cm, realizada en madera de pino nórdico, acabado barnizado, con acristalamiento de baja emisividad (vidrio interior de 4 mm de baja emisividad, cámara de aire rellena de gas argón de 16 mm y vidrio exterior de 4 mm), en techo ondulado de teja, fibrocemento o materiales similares, con pendientes de 15° a 90°, con marco de estanqueidad de aluminio. Totalmente montada y probada.
Incluye: Replanteo. Presentación, aplomado y nivelación del marco. Atornillado de los elementos de fijación del marco. Sellado de juntas perimetrales. Colocación de tapacantos. Colocación de accesorios.
Criterio de medición de proyecto: Número de unidades previstas, según documentación gráfica de Proyecto.
Criterio de medición de obra: Se medirá el número de unidades realmente ejecutadas según especificaciones de Proyecto.

| Código | Ud | Descripción | Rendimiento | Precio | Importe |
|---|---|---|---|---|---|
| mt22vtg010aaa | Ud | Ventana de techo, con apertura giratoria de accionamiento manual mediante varilla de maniobra, de 55x70 cm, realizada en madera de pino nórdico, acabado barnizado, con acristalamiento de baja emisividad (vidrio interior de 4 mm de baja emisividad, cámara de aire rellena de gas argón de 16 mm y vidrio exterior de 4 mm). (material) | 1.000 | 186.74 | 186.74 |
| mt22vtw010aaa | Ud | Marco de estanqueidad de aluminio para ventana de techo, de 55x70 cm, color gris, para techo ondulado de teja, fibrocemento o materiales similares con pendiente superior a 15°. (material) | 1.000 | 56.73 | 56.73 |
| op00cla010 |  | Clavadora. | 1.000 | 0.00 | 0.00 |
| op00cep010 |  | Garlopa. | 1.000 | 0.00 | 0.00 |
| op00ato010 |  | Atornillador. | 1.000 | 0.00 | 0.00 |
| mo010 | h | Operario de montaje. (mano de obra) | 1.070 | 4.53 | 4.85 |
| mo078 | h | Oficial de montaje. (mano de obra) | 0.535 | 3.58 | 1.92 |
| % | % | Costes directos complementarios | 2 % | 250.24 | 5.00 |
|  |  | Costes directos |  |  | 255.24 |
