# Toldo estor, de 2000 mm de línea y 1900 mm de salida, de lona acrílica, con accionamiento manual con manija

- Propiedad del archivo: CYPE INGENIEROS, S.A.
- Formato: FIEBDC-3/2002
- Ámbito geográfico: Perú
- Costes indirectos: 3.00 %
- Gastos generales: 13.00 %
- Beneficio industrial: 6.00 %
- IVA: 18.00 %

## F Fachadas

### FD Defensas de exteriores

#### FDT Toldos

**FDT010** Ud Toldo estor, de 2000 mm de línea y 1900 mm de salida, de lona acrílica, con accionamiento manual con manija.
Suministro y colocación de toldo estor, de 2000 mm de línea y 1900 mm de salida, de lona acrílica, con accionamiento manual mediante manija metálica. Incluso parte proporcional de herrería y accesorios. Totalmente terminado y colocado en obra.
Incluye: Replanteo. Anclaje al paramento de los elementos de fijación. Montaje del toldo y de los accesorios.
Criterio de medición de proyecto: Número de unidades previstas, según documentación gráfica de Proyecto.
Criterio de medición de obra: Se medirá el número de unidades realmente ejecutadas según especificaciones de Proyecto.

| Código | Ud | Descripción | Rendimiento | Precio | Importe |
|---|---|---|---|---|---|
| mt44tol010a | Ud | Toldo estor, de 2000 mm de línea y 1900 mm de salida, de lona acrílica, con herrería y accesorios de fijación. (material) | 1.000 | 262.42 | 262.42 |
| mt44tol100a | Ud | Manija para accionamiento manual de toldos. (material) | 1.000 | 18.52 | 18.52 |
| op00ato010 |  | Atornillador. | 1.000 | 0.00 | 0.00 |
| op00tal010 |  | Taladro. | 1.000 | 0.00 | 0.00 |
| mo010 | h | Operario de montaje. (mano de obra) | 1.185 | 4.53 | 5.37 |
| mo078 | h | Oficial de montaje. (mano de obra) | 1.185 | 3.58 | 4.24 |
| % | % | Costes directos complementarios | 2 % | 290.55 | 5.81 |
|  |  | Costes directos |  |  | 296.36 |
