# Contramarco de ventana de PVC, una hoja practicable, tipo mallorquina, de persianas fijas, dimensiones 300x600 mm, colocada en ventana

- Propiedad del archivo: CYPE INGENIEROS, S.A.
- Formato: FIEBDC-3/2002
- Ámbito geográfico: Perú
- Costes indirectos: 3.00 %
- Gastos generales: 13.00 %
- Beneficio industrial: 6.00 %
- IVA: 18.00 %

## F Fachadas

### FD Defensas de exteriores

#### FDV Contramarcos de ventanas

**FDV010** Ud Contramarco de ventana de PVC, una hoja practicable, tipo mallorquina, de persianas fijas, dimensiones 300x600 mm, colocada en ventana.
Suministro y colocación de contramarco de ventana de PVC, una hoja practicable, tipo mallorquina, de persianas fijas, dimensiones 300x600 mm; acabado liso, en color blanco, con refuerzos interiores, manilla y herrería, colocada en ventana. Totalmente instalada y ajustada.
Incluye: Colocación y fijación del marco. Colocación y fijación de los elementos de colgar. Colocación de la hoja.
Criterio de medición de proyecto: Número de unidades previstas, según documentación gráfica de Proyecto.
Criterio de medición de obra: Se medirá el número de unidades realmente ejecutadas según especificaciones de Proyecto.

| Código | Ud | Descripción | Rendimiento | Precio | Importe |
|---|---|---|---|---|---|
| mt24dbc010aa | Ud | Contramarco de ventana de PVC, una hoja practicable, tipo mallorquina, de persianas fijas, dimensiones 300x600 mm; acabado liso, en color blanco, con refuerzos interiores, manilla y herrería. (material) | 1.000 | 87.62 | 87.62 |
| op00ato010 |  | Atornillador. | 1.000 | 0.00 | 0.00 |
| op00tal010 |  | Taladro. | 1.000 | 0.00 | 0.00 |
| mo017 | h | Operario carpintero metálico. (mano de obra) | 1.186 | 4.45 | 5.28 |
| mo057 | h | Oficial carpintero metálico. (mano de obra) | 0.593 | 3.59 | 2.13 |
| % | % | Costes directos complementarios | 2 % | 95.03 | 1.90 |
|  |  | Costes directos |  |  | 96.93 |
