# Contramarco de ventana mallorquina, exterior, de madera de pino melis para barnizar, con una hoja de persianas fijas, de 50x150 cm, colocada en ventana

- Propiedad del archivo: CYPE INGENIEROS, S.A.
- Formato: FIEBDC-3/2002
- Ámbito geográfico: Perú
- Costes indirectos: 3.00 %
- Gastos generales: 13.00 %
- Beneficio industrial: 6.00 %
- IVA: 18.00 %

## F Fachadas

### FD Defensas de exteriores

#### FDV Contramarcos de ventanas

**FDV030** Ud Contramarco de ventana mallorquina, exterior, de madera de pino melis para barnizar, con una hoja de persianas fijas, de 50x150 cm, colocada en ventana.
Contramarco de ventana mallorquina, exterior, de madera de pino melis para barnizar, de una hoja de persianas fijas, de 50x150 cm, colocada en ventana. Accesorios, herrería de colgar y apertura, tornillería de acero inoxidable, elementos de estanqueidad, accesorios y utillajes de mecanizado homologados. Incluso parte proporcional de garras de fijación, sellado perimetral de juntas por medio de un cordón de silicona neutra y ajuste final en obra. Elaborada en taller. Totalmente montada.
Incluye: Colocación y fijación del marco. Colocación y fijación de los elementos de colgar. Colocación de la hoja.
Criterio de medición de proyecto: Número de unidades previstas, según documentación gráfica de Proyecto.
Criterio de medición de obra: Se medirá el número de unidades realmente ejecutadas según especificaciones de Proyecto.

| Código | Ud | Descripción | Rendimiento | Precio | Importe |
|---|---|---|---|---|---|
| mt22xcv030c | m² | Contramarco de ventana mallorquina formada por persianas fijas, de madera de pino melis para barnizar. (material) | 0.750 | 241.43 | 181.07 |
| mt22xcv031a | Ud | Accesorios, herrería de colgar y apertura, tornillería de acero inoxidable, elementos de estanqueidad, accesorios y utillajes de mecanizado homologados, para contramarcos de ventanas de madera de una hoja practicable. (material) | 1.000 | 9.99 | 9.99 |
| op00cla010 |  | Clavadora. | 1.000 | 0.00 | 0.00 |
| op00cep010 |  | Garlopa. | 1.000 | 0.00 | 0.00 |
| op00ato010 |  | Atornillador. | 1.000 | 0.00 | 0.00 |
| op00tal010 |  | Taladro. | 1.000 | 0.00 | 0.00 |
| mo016 | h | Operario carpintero. (mano de obra) | 0.222 | 4.46 | 0.99 |
| mo056 | h | Oficial carpintero. (mano de obra) | 0.222 | 3.61 | 0.80 |
| % | % | Costes directos complementarios | 2 % | 192.85 | 3.86 |
|  |  | Costes directos |  |  | 196.71 |
