# Cerramiento de fachada formado por paneles de plancha perfilada nervada de acero S320 GD galvanizado de 1,2 mm espesor y 60 mm altura de cresta

- Propiedad del archivo: CYPE INGENIEROS, S.A.
- Formato: FIEBDC-3/2002
- Ámbito geográfico: Perú
- Costes indirectos: 3.00 %
- Gastos generales: 13.00 %
- Beneficio industrial: 6.00 %
- IVA: 18.00 %

## F Fachadas y tabiques

### FL Fachadas ligeras

#### FLA Planchas perfiladas de acero

**FLA010** m² Cerramiento de fachada formado por paneles de plancha perfilada nervada de acero S320 GD galvanizado de 1,2 mm espesor y 60 mm altura de cresta.
Suministro y montaje de cerramiento de fachada simple, formado por paneles de plancha perfilada nervada de acero S320 GD galvanizado de 1,2 mm espesor y 60 mm altura de cresta, fijados a una estructura portante o auxiliar (no incluida en este precio). Incluso parte proporcional de elementos y trabajos necesarios para la formación de huecos y juntas, esquinas, remates, encuentros, empalmes, mermas y accesorios de fijación oculta y estanqueidad. Totalmente montado.
Incluye: Replanteo de los paneles. Colocación del remate inferior de la fachada. Colocación de juntas. Colocación y fijación del primer panel. Colocación y fijación del resto de paneles, según el orden indicado. Remates.
Criterio de medición de proyecto: Superficie medida según documentación gráfica de Proyecto, sin duplicar esquinas ni encuentros, deduciendo los huecos de superficie mayor de 3 m².
Criterio de medición de obra: Se medirá la superficie realmente ejecutada según especificaciones de Proyecto, sin duplicar esquinas ni encuentros, deduciendo los huecos de superficie mayor de 3 m².

| Código | Ud | Descripción | Rendimiento | Precio | Importe |
|---|---|---|---|---|---|
| mt13ccg100o | m² | Plancha perfilada nervada de acero S320 GD galvanizado de 1,2 mm espesor y 60 mm altura de cresta. (material) | 1.050 | 15.41 | 16.18 |
| mt13ccg020e | m² | Remate lateral de acero galvanizado, espesor 0,6 mm, desarrollo 500 mm. (material) | 0.340 | 4.38 | 1.49 |
| mt13ccg030d | Ud | Tornillo autorroscante de 6,5x70 mm de acero inoxidable, con arandela. (material) | 1.500 | 0.49 | 0.74 |
| mt13ccg040 | m | Junta de estanqueidad para planchas de acero. (material) | 0.420 | 0.89 | 0.37 |
| mt13ccg030f | Ud | Tornillo autorroscante de 4,2x13 mm de acero inoxidable, con arandela. (material) | 2.050 | 0.05 | 0.10 |
| mq08sol020 | h | Equipo y elementos auxiliares para soldadura eléctrica. (maquinaria) | 0.101 | 2.35 | 0.24 |
| op00ciz010 |  | Cizalla. | 1.000 | 0.00 | 0.00 |
| op00roe010 |  | Roedora. | 1.000 | 0.00 | 0.00 |
| op00ato010 |  | Atornillador. | 1.000 | 0.00 | 0.00 |
| op00tal010 |  | Taladro. | 1.000 | 0.00 | 0.00 |
| mo051 | h | Operario en fachadas y techos de paneles metálicos. (mano de obra) | 0.360 | 4.33 | 1.56 |
| mo098 | h | Oficial en fachadas y techos de paneles metálicos. (mano de obra) | 0.360 | 2.87 | 1.03 |
| % | % | Costes directos complementarios | 2 % | 21.71 | 0.43 |
|  |  | Costes directos |  |  | 22.14 |
