# Puerta interior de tablero aglomerado acabado en melamina, con estructura interna de aluminio, fijo superior del mismo material integrado en la puerta; para mampara modular

- Propiedad del archivo: CYPE INGENIEROS, S.A.
- Formato: FIEBDC-3/2002
- Ámbito geográfico: Perú
- Divisa: PEN
- Costes indirectos: 3.00 %
- Gastos generales: 13.00 %
- Beneficio industrial: 6.00 %
- IVA: 18.00 %

## F Fachadas y tabiques

### FO Mamparas y tabiques móviles

#### FOM Modulares

**FOM020** Ud Puerta interior de tablero aglomerado acabado en melamina, con estructura interna de aluminio, fijo superior del mismo material integrado en la puerta; para mampara modular.
Suministro y colocación de puerta interior de tablero aglomerado acabado en melamina, con estructura interna de aluminio, fijo superior del mismo material integrado en la puerta, perfiles superiores vistos y marco de puerta de aluminio anodizado o lacado estándar; para mampara modular. Incluso parte proporcional de herrería, remates y sellado de juntas.
Incluye: Replanteo y marcado de los puntos de fijación. Aplomado, nivelación y fijación de los perfiles que forman el bastidor. Colocación y fijación de la puerta. Tratamiento de juntas. Remate del perímetro del elemento, por las dos caras.
Criterio de medición de proyecto: Número de unidades previstas, según documentación gráfica de Proyecto.
Criterio de medición de obra: Se medirá el número de unidades realmente ejecutadas según especificaciones de Proyecto.

| Código | Ud | Descripción | Rendimiento | Precio | Importe |
|---|---|---|---|---|---|
| mt26mmd016d | Ud | Puerta interior de tablero aglomerado acabado en melamina, con estructura interna de aluminio, fijo superior del mismo material integrado en la puerta, perfiles superiores vistos y marco de puerta de aluminio anodizado o lacado estándar; incluso bisagras y cerradura con perilla. (material) | 1.000 | 1718.90 | 1718.90 |
| op00ato010 |  | Atornillador. | 1.000 | 0.00 | 0.00 |
| mo011 | h | Operario de montaje. (mano de obra) | 0.595 | 20.75 | 12.35 |
| % | % | Herramientas | 2 % | 1731.25 | 34.63 |
|  |  | Costes directos |  |  | 1765.88 |
