# Dintel de piedra artificial, de 15x4 cm

- Propiedad del archivo: CYPE INGENIEROS, S.A.
- Formato: FIEBDC-3/2002
- Ámbito geográfico: Perú
- Costes indirectos: 3.00 %
- Gastos generales: 13.00 %
- Beneficio industrial: 6.00 %
- IVA: 16.00 %

## F Fachadas

### FR Detalles de fachada

#### FRD Dinteles

**FRD010** m Dintel de piedra artificial, de 15x4 cm.
Incluye: Replanteo de las piezas en el hueco o remate. Colocación de reglas y plomadas sujetas al muro. Colocación, aplomado, nivelación y alineación. Rejuntado y limpieza del dintel. Aplicación en dos capas de la pintura hidrófuga incolora.

| Código | Ud | Descripción | Rendimiento | Precio | Importe |
|---|---|---|---|---|---|
| mt09moe010b | m³ | Mortero de cemento CEM II/B-P 32,5 N, hidrófugo, tipo M-10, confeccionado en obra con 380 kg/m³ de cemento y una proporción en volumen 1/4. (material) | 0.004 | 113.39 | 0.45 |
| mt20dpa010e | m | Dintel de piedra artificial, de 15x4 cm, con goterón, anclaje metálico de acero inoxidable y superficie pulida en fábrica. (material) | 1.050 | 33.75 | 35.44 |
| mt09mcr235 | kg | Mortero de juntas para prefabricados de concreto y piedra artificial, compuesto de cemento, agregados, pigmentos y aditivos especiales. (material) | 0.011 | 1.96 | 0.02 |
| mt28pcs010 | l | Tratamiento superficial hidrofugante, de superficie invisible. (material) | 0.060 | 8.37 | 0.50 |
| op00amo010 |  | Amoladora o radial. | 1.000 | 0.00 | 0.00 |
| mo018 | h | Operario de construcción. (mano de obra) | 0.250 | 4.22 | 1.06 |
| mo104 | h | Peón de construcción. (mano de obra) | 0.250 | 3.28 | 0.82 |
| % | % | Costes directos complementarios | 2 % | 38.29 | 0.77 |
|  |  | Costes directos |  |  | 39.06 |
