# Gárgola de concreto polímero, blanco, de 100x220 mm de sección, recibida con adhesivo cementoso

- Propiedad del archivo: CYPE INGENIEROS, S.A.
- Formato: FIEBDC-3/2002
- Ámbito geográfico: Perú
- Costes indirectos: 3.00 %
- Gastos generales: 13.00 %
- Beneficio industrial: 6.00 %
- IVA: 18.00 %

## F Fachadas

### FR Detalles de fachada

#### FRG Gárgolas

**FRG010** Ud Gárgola de concreto polímero, blanco, de 100x220 mm de sección, recibida con adhesivo cementoso.
Formación de gárgola de concreto polímero, blanco, de 100x220 mm de sección, de superficie pulida y base rectangular, con goterón inferior, recibida con una capa de adhesivo cementoso flexible. Incluso nivelación y remate de la impermeabilización en caso necesario.
Incluye: Replanteo de las piezas. Colocación, aplomado, nivelación y alineación. Sellado de juntas y limpieza.
Criterio de medición de proyecto: Número de unidades previstas, según documentación gráfica de Proyecto.
Criterio de medición de obra: Se medirá el número de unidades realmente ejecutadas según especificaciones de Proyecto.

| Código | Ud | Descripción | Rendimiento | Precio | Importe |
|---|---|---|---|---|---|
| mt20wwa040 | kg | Adhesivo cementoso flexible y de gran adherencia. (material) | 0.300 | 0.46 | 0.14 |
| mt20ghp010e | Ud | Gárgola de concreto polímero, blanco, de 100x220 mm de sección, de superficie pulida y base rectangular, con goterón inferior. (material) | 1.000 | 5.43 | 5.43 |
| mt20wwa035 | Ud | Bote de imprimación para masillas (250 cm³). (material) | 0.016 | 4.93 | 0.08 |
| mt20wwa030 | Ud | Bote de fragua de poliuretano impermeable (310 cm³). (material) | 0.032 | 4.84 | 0.15 |
| op00amo010 |  | Amoladora o radial. | 1.000 | 0.00 | 0.00 |
| mo019 | h | Operario de construcción. (mano de obra) | 0.119 | 4.38 | 0.52 |
| mo111 | h | Peón de construcción. (mano de obra) | 0.119 | 3.44 | 0.41 |
| % | % | Costes directos complementarios | 2 % | 6.73 | 0.13 |
|  |  | Costes directos |  |  | 6.86 |
