# Gárgola de aluminio lacado en color, de 50x50 mm de sección, recibida con masilla de silicona neutra

- Propiedad del archivo: CYPE INGENIEROS, S.A.
- Formato: FIEBDC-3/2002
- Ámbito geográfico: Perú
- Costes indirectos: 3.00 %
- Gastos generales: 13.00 %
- Beneficio industrial: 6.00 %
- IVA: 16.00 %

## F Fachadas

### FR Detalles de fachada

#### FRG Gárgolas

**FRG010** Ud Gárgola de aluminio lacado en color, de 50x50 mm de sección, recibida con masilla de silicona neutra.
Incluye: Replanteo de las piezas. Colocación, aplomado, nivelación y alineación. Sellado de juntas y limpieza.

| Código | Ud | Descripción | Rendimiento | Precio | Importe |
|---|---|---|---|---|---|
| mt15sja100 | Ud | Cartucho de masilla de silicona neutra. (material) | 0.100 | 3.66 | 0.37 |
| mt20gal010b | Ud | Gárgola de aluminio lacado en color, de 50x50 mm de sección, realizada a partir de perfil cuadrado de aluminio y terminada con corte formando ángulo de 45°. (material) | 1.000 | 2.62 | 2.62 |
| mo018 | h | Operario de construcción. (mano de obra) | 0.059 | 4.22 | 0.25 |
| mo104 | h | Peón de construcción. (mano de obra) | 0.059 | 3.28 | 0.19 |
| % | % | Costes directos complementarios | 2 % | 3.43 | 0.07 |
|  |  | Costes directos |  |  | 3.50 |
