# Jamba de concreto polímero de superficie pulida, de color blanco, de 35x2 cm

- Propiedad del archivo: CYPE INGENIEROS, S.A.
- Formato: FIEBDC-3/2002
- Ámbito geográfico: Perú
- Costes indirectos: 3.00 %
- Gastos generales: 13.00 %
- Beneficio industrial: 6.00 %
- IVA: 16.00 %

## F Fachadas

### FR Detalles de fachada

#### FRJ Jambas

**FRJ010** m Jamba de concreto polímero de superficie pulida, de color blanco, de 35x2 cm.
Incluye: Replanteo de las piezas en el hueco o remate. Colocación de reglas y plomadas sujetas al muro. Colocación, aplomado, nivelación y alineación. Sellado de juntas y limpieza de la jamba.

| Código | Ud | Descripción | Rendimiento | Precio | Importe |
|---|---|---|---|---|---|
| mt09moe010c | m³ | Mortero de cemento CEM II/B-P 32,5 N, hidrófugo, tipo M-15, confeccionado en obra con 450 kg/m³ de cemento y una proporción en volumen 1/3. (material) | 0.003 | 125.60 | 0.38 |
| mt20wwa040 | kg | Adhesivo cementoso flexible y de gran adherencia. (material) | 2.112 | 0.50 | 1.06 |
| mt20rhl020p | m | Jamba de concreto polímero de superficie pulida, de color blanco, de 35x2 cm, con anclaje metálico de acero inoxidable. (material) | 1.050 | 30.60 | 32.13 |
| mt20wwa025 | m | Perfil de espuma de polietileno, de 6 mm de diámetro, para relleno de juntas. (material) | 0.350 | 0.39 | 0.14 |
| mt20wwa035 | Ud | Bote de imprimación para masillas (250 cm³). (material) | 0.037 | 5.39 | 0.20 |
| mt20wwa030 | Ud | Bote de masilla de poliuretano impermeable (310 cm³). (material) | 0.073 | 5.29 | 0.39 |
| op00amo010 |  | Amoladora o radial. | 1.000 | 0.00 | 0.00 |
| mo018 | h | Operario de construcción. (mano de obra) | 0.357 | 4.22 | 1.51 |
| mo104 | h | Peón de construcción. (mano de obra) | 0.357 | 3.28 | 1.17 |
| % | % | Costes directos complementarios | 2 % | 36.98 | 0.74 |
|  |  | Costes directos |  |  | 37.72 |
