# Cubrepilar de concreto polímero de superficie pulida

- Propiedad del archivo: CYPE INGENIEROS, S.A.
- Formato: FIEBDC-3/2002
- Ámbito geográfico: Perú
- Divisa: PEN
- Costes indirectos: 3.00 %
- Gastos generales: 13.00 %
- Beneficio industrial: 6.00 %
- IVA: 18.00 %

## H Remates y ayudas

### HR Remates

#### HRP De concreto polímero

**HRP010** Ud Cubrepilar de concreto polímero de superficie pulida, de color gris, de 500x500 mm, con anclaje metálico de acero inoxidable y grava adherida a la superficie en su cara inferior; colocación con adhesivo cementoso flexible y de gran adherencia, C2 S2 sobre una capa de regularización de mortero de cemento, confeccionado en obra, con aditivo hidrófugo, dosificación 1:3, sobre el que se introducen los anclajes metálicos.
Cubrepilar de concreto polímero de superficie pulida, de color gris, de 500x500 mm, con anclaje metálico de acero inoxidable y grava adherida a la superficie en su cara inferior; colocación con adhesivo cementoso flexible y de gran adherencia, C2 S2 sobre una capa de regularización de mortero de cemento, confeccionado en obra, con aditivo hidrófugo, dosificación 1:3, sobre el que se introducen los anclajes metálicos.
Incluye: Replanteo de la pieza. Preparación de la superficie soporte. Colocación, aplomado, nivelación y alineación de la pieza. Limpieza.
Criterio de medición de proyecto: Número de unidades previstas, según documentación gráfica de Proyecto.
Criterio de medición de obra: Se medirá el número de unidades realmente ejecutadas según especificaciones de Proyecto.

| Código | Ud | Descripción | Rendimiento | Precio | Importe |
|---|---|---|---|---|---|
| mt08aaa010a | m³ | Agua. (material) | 0.006 | 4.32 | 0.03 |
| mt01arg005a | t | Arena de cantera, para mortero preparado en obra. (material) | 0.007 | 58.29 | 0.41 |
| mt08cem000b | kg | Cemento gris en sacos. (material) | 2.250 | 0.43 | 0.97 |
| mt08adt010 | kg | Aditivo hidrófugo para impermeabilización de morteros u concretos. (material) | 0.045 | 3.46 | 0.16 |
| mt20wwa040 | kg | Adhesivo cementoso flexible y de gran adherencia, C2 S2. (material) | 0.960 | 1.74 | 1.67 |
| mt20aho030d | Ud | Cubrepilar de concreto polímero de superficie pulida, de color gris, de 500x500 mm, con anclaje metálico de acero inoxidable y grava adherida a la superficie en su cara inferior. (material) | 1.000 | 258.72 | 258.72 |
| mq06hor010 | h | Mezcladora de concreto. (maquinaria) | 0.005 | 4.64 | 0.02 |
| op00amo010 |  | Amoladora o radial. | 1.000 | 0.00 | 0.00 |
| mo020 | h | Operario de construcción. (mano de obra) | 0.309 | 21.66 | 6.69 |
| mo113 | h | Peón de construcción. (mano de obra) | 0.359 | 14.43 | 5.18 |
| % | % | Herramientas | 2 % | 273.85 | 5.48 |
|  |  | Costes directos |  |  | 279.33 |
