# Unidad interior de aire acondicionado

- Propiedad del archivo: CYPE INGENIEROS, S.A.
- Formato: FIEBDC-3/2002
- Ámbito geográfico: Perú
- Costes indirectos: 3.00 %
- Gastos generales: 13.00 %
- Beneficio industrial: 6.00 %
- IVA: 18.00 %

## I Instalaciones

### IC Calefacción, climatización y agua caliente sanitaria

#### ICP Sistema VRF (Toshiba)

**ICP150** Ud Unidad interior de aire acondicionado, de suelo, con carcasa, sistema VRF, para gas R-410A, alimentación monofásica (230V/50Hz), modelo MML-AP0074NH-E "TOSHIBA", potencia frigorífica nominal 2,2 kW, potencia calorífica nominal 2,5 kW.
Suministro e instalación de unidad interior de aire acondicionado, de suelo, con carcasa, sistema VRF, para gas R-410A, alimentación monofásica (230V/50Hz), modelo MML-AP0074NH-E "TOSHIBA", potencia frigorífica nominal 2,2 kW (temperatura de bulbo húmedo del aire interior 19°C, temperatura de bulbo seco del aire exterior 35°C), potencia calorífica nominal 2,5 kW (temperatura de bulbo seco del aire interior 20°C), presión sonora 26 dBA, caudal de aire 510 m³/h, de 600x700x220 mm y 17 kg, con función Bi-Flow para regulación de la intensidad y dirección de la salida de aire, sistema de filtrado de aire IAQ de absorción y descomposición de partículas de malos olores, salida de aire inferior en modo calefacción, válvula de expansión electrónica, sensor de presión, control individual de temperatura por microprocesador para regulación del flujo de refrigerante y mando a distancia por infrarrojos. Totalmente montada, conexionada y puesta en marcha por la empresa instaladora para la comprobación de su correcto funcionamiento.
Incluye: Replanteo de la unidad. Instalación de la unidad. Conexionado del equipo a las líneas frigoríficas. Conexionado del equipo a la red eléctrica. Conexionado del equipo a la red de desagüe. Puesta en marcha.
Criterio de medición de proyecto: Número de unidades previstas, según documentación gráfica de Proyecto.
Criterio de medición de obra: Se medirá el número de unidades realmente ejecutadas según especificaciones de Proyecto.

| Código | Ud | Descripción | Rendimiento | Precio | Importe |
|---|---|---|---|---|---|
| mt42tsb200a | Ud | Unidad interior de aire acondicionado, de suelo, con carcasa, sistema VRF, para gas R-410A, alimentación monofásica (230V/50Hz), modelo MML-AP0074NH-E "TOSHIBA", potencia frigorífica nominal 2,2 kW (temperatura de bulbo húmedo del aire interior 19°C, temperatura de bulbo seco del aire exterior 35°C), potencia calorífica nominal 2,5 kW (temperatura de bulbo seco del aire interior 20°C), presión sonora 26 dBA, caudal de aire 510 m³/h, de 600x700x220 mm y 17 kg, con función Bi-Flow para regulación de la intensidad y dirección de la salida de aire, sistema de filtrado de aire IAQ de absorción y descomposición de partículas de malos olores, salida de aire inferior en modo calefacción, válvula de expansión electrónica, sensor de presión, control individual de temperatura por microprocesador para regulación del flujo de refrigerante y mando a distancia por infrarrojos. (material) | 1.000 | 1868.33 | 1868.33 |
| mo004 | h | Operario instalador de climatización. (mano de obra) | 1.181 | 4.53 | 5.35 |
| mo102 | h | Oficial instalador de climatización. (mano de obra) | 1.181 | 3.57 | 4.22 |
| % | % | Costes directos complementarios | 2 % | 1877.90 | 37.56 |
|  |  | Costes directos |  |  | 1915.46 |
