# Control remoto central de marcha y paro, para control de hasta 16 unidades interiores de aire acondicionado conectadas a una red TCC-Link, de forma individual y global, modelo TCB-CC163TLE2 "TOSHIBA"

- Propiedad del archivo: CYPE INGENIEROS, S.A.
- Formato: FIEBDC-3/2002
- Ámbito geográfico: Perú
- Costes indirectos: 3.00 %
- Gastos generales: 13.00 %
- Beneficio industrial: 6.00 %
- IVA: 18.00 %

## I Instalaciones

### IC Calefacción, climatización y agua caliente sanitaria

#### ICP Sistema VRF (Toshiba)

**ICP530** Ud Control remoto central de marcha y paro, para control de hasta 16 unidades interiores de aire acondicionado conectadas a una red TCC-Link, de forma individual y global, modelo TCB-CC163TLE2 "TOSHIBA".
Suministro e instalación de control remoto central de marcha y paro, para control de hasta 16 unidades interiores de aire acondicionado conectadas a una red TCC-Link, de forma individual y global, modelo TCB-CC163TLE2 "TOSHIBA". Totalmente montado, conexionado y probado.
Incluye: Replanteo. Colocación y fijación de los elementos. Conexionado.
Criterio de medición de proyecto: Número de unidades previstas, según documentación gráfica de Proyecto.
Criterio de medición de obra: Se medirá el número de unidades realmente ejecutadas según especificaciones de Proyecto.

| Código | Ud | Descripción | Rendimiento | Precio | Importe |
|---|---|---|---|---|---|
| mt42tsb650a | Ud | Control remoto central de marcha y paro, para control de hasta 16 unidades interiores de aire acondicionado conectadas a una red TCC-Link, de forma individual y global, modelo TCB-CC163TLE2 "TOSHIBA". (material) | 1.000 | 1005.15 | 1005.15 |
| mo004 | h | Operario instalador de climatización. (mano de obra) | 1.181 | 4.53 | 5.35 |
| mo102 | h | Oficial instalador de climatización. (mano de obra) | 1.181 | 3.57 | 4.22 |
| % | % | Costes directos complementarios | 2 % | 1014.72 | 20.29 |
|  |  | Costes directos |  |  | 1035.01 |
