# Ducto circular

- Propiedad del archivo: CYPE INGENIEROS, S.A.
- Formato: FIEBDC-3/2002
- Ámbito geográfico: Perú
- Divisa: PEN
- Costes indirectos: 3.00 %
- Gastos generales: 13.00 %
- Beneficio industrial: 6.00 %
- IVA: 18.00 %

## I Instalaciones

### IC Calefacción, refrigeración, climatización y agua caliente sanitaria

#### ICR Sistemas de conducción de aire

**ICR015** m Ducto circular.
Ducto circular de pared simple helicoidal de acero galvanizado, de 710 mm de diámetro y 1 mm de espesor, con refuerzos, suministrado en tramos de 3 ó 5 m, para instalaciones de ventilación y climatización. Incluso accesorios de montaje y elementos de fijación.
Incluye: Replanteo del recorrido de los ductos. Marcado y posterior anclaje de los soportes de los ductos. Montaje y fijación de ductos. Comprobación de su correcto funcionamiento.
Criterio de medición de proyecto: Longitud proyectada, según documentación gráfica de Proyecto, medida entre los ejes de los elementos o de los puntos a conectar, descontando las piezas especiales.
Criterio de medición de obra: Se medirá la longitud realmente ejecutada según especificaciones de Proyecto.

| Código | Ud | Descripción | Rendimiento | Precio | Importe |
|---|---|---|---|---|---|
| mt42con200rd | m | Ducto circular de pared simple helicoidal de acero galvanizado, de 710 mm de diámetro y 1 mm de espesor, con refuerzos, suministrado en tramos de 3 ó 5 m, para instalaciones de ventilación y climatización. (material) | 1.050 | 221.45 | 232.52 |
| mt42con500u | Ud | Brida de 710 mm de diámetro y soporte de techo con varilla para fijación de ductos circulares de aire en instalaciones de ventilación y climatización. (material) | 0.355 | 60.67 | 21.54 |
| mo013 | h | Operario colocador de ductos metálicos. (mano de obra) | 0.062 | 30.96 | 1.92 |
| mo084 | h | Oficial colocador de ductos metálicos. (mano de obra) | 0.062 | 20.92 | 1.30 |
| % | % | Herramientas | 2 % | 257.28 | 5.15 |
|  |  | Costes directos |  |  | 262.43 |
