# Regulador de caudal de aire

- Propiedad del archivo: CYPE INGENIEROS, S.A.
- Formato: FIEBDC-3/2002
- Ámbito geográfico: Perú
- Divisa: PEN
- Costes indirectos: 3.00 %
- Gastos generales: 13.00 %
- Beneficio industrial: 6.00 %
- IVA: 18.00 %

## I Instalaciones

### IC Calefacción, refrigeración, climatización y agua caliente sanitaria

#### ICR Sistemas de conducción de aire

**ICR100** Ud Regulador de caudal de aire.
Regulador de caudal de aire, circular, para sistemas de caudal de aire constante, de tipo automecánico sin aporte de energía exterior, con gama de diferencias de presión de 50 a 1000 Pa, para ducto de 250 mm de diámetro, con protección acústica formada por 40 mm de lana mineral y protección exterior de plancha galvanizada de 1 mm para reducción del ruido de radiación, carcasa de plancha galvanizada, cojinetes de plástico, compuerta de regulación con membrana de poliuretano actuando como amortiguador neumático, gama de caudales 4:1. Incluso accesorios de montaje y elementos de fijación.
Incluye: Replanteo. Colocación y fijación. Comprobación de su correcto funcionamiento.
Criterio de medición de proyecto: Número de unidades previstas, según documentación gráfica de Proyecto.
Criterio de medición de obra: Se medirá el número de unidades realmente ejecutadas según especificaciones de Proyecto.

| Código | Ud | Descripción | Rendimiento | Precio | Importe |
|---|---|---|---|---|---|
| mt42trx630fyc | Ud | Regulador de caudal de aire, circular, para sistemas de caudal de aire constante, de tipo automecánico sin aporte de energía exterior, con gama de diferencias de presión de 50 a 1000 Pa, para ducto de 250 mm de diámetro, con protección acústica formada por 40 mm de lana mineral y protección exterior de plancha galvanizada de 1 mm para reducción del ruido de radiación, carcasa de plancha galvanizada, cojinetes de plástico, compuerta de regulación con membrana de poliuretano actuando como amortiguador neumático, gama de caudales 4:1. (material) | 1.000 | 2706.21 | 2706.21 |
| mo005 | h | Operario instalador de climatización. (mano de obra) | 0.154 | 32.15 | 4.95 |
| mo104 | h | Oficial instalador de climatización. (mano de obra) | 0.154 | 21.68 | 3.34 |
| % | % | Herramientas | 2 % | 2714.50 | 54.29 |
|  |  | Costes directos |  |  | 2768.79 |
