# Derivación de línea frigorífica formada por dos colectores, uno para la línea de líquido y otro para la línea de gas, de 4 salidas cada uno, modelo HEAD4-22-1 "MITSUBISHI HEAVY INDUSTRIES"

- Propiedad del archivo: CYPE INGENIEROS, S.A.
- Formato: FIEBDC-3/2002
- Ámbito geográfico: Perú
- Costes indirectos: 3.00 %
- Gastos generales: 13.00 %
- Beneficio industrial: 6.00 %
- IVA: 18.00 %

## I Instalaciones

### IC Calefacción, climatización y agua caliente sanitaria

#### ICW Sistema VRF (Mitsubishi Heavy Industries)

**ICW360** Ud Derivación de línea frigorífica formada por dos colectores, uno para la línea de líquido y otro para la línea de gas, de 4 salidas cada uno, modelo HEAD4-22-1 "MITSUBISHI HEAVY INDUSTRIES".
Suministro e instalación de derivación de línea frigorífica formada por dos colectores, uno para la línea de líquido y otro para la línea de gas, de 4 salidas cada uno, modelo HEAD4-22-1 "MITSUBISHI HEAVY INDUSTRIES". Totalmente montada y conexionada.
Incluye: Conexionado.
Criterio de medición de proyecto: Número de unidades previstas, según documentación gráfica de Proyecto.
Criterio de medición de obra: Se medirá el número de unidades realmente ejecutadas según especificaciones de Proyecto.

| Código | Ud | Descripción | Rendimiento | Precio | Importe |
|---|---|---|---|---|---|
| mt42mhi540a | Ud | Conjunto de dos colectores, uno para la línea de líquido y otro para la línea de gas, de 4 salidas cada uno, sistema aire-aire multi-split con caudal variable de refrigerante, modelo HEAD4-22-1 "MITSUBISHI HEAVY INDUSTRIES", con una capacidad máxima de unidades interiores conectadas aguas abajo cuya suma de índices de capacidad sea inferior a 180. (material) | 1.000 | 351.80 | 351.80 |
| mo004 | h | Operario instalador de climatización. (mano de obra) | 0.059 | 4.53 | 0.27 |
| mo102 | h | Oficial instalador de climatización. (mano de obra) | 0.059 | 3.57 | 0.21 |
| % | % | Costes directos complementarios | 2 % | 352.28 | 7.05 |
|  |  | Costes directos |  |  | 359.33 |
